# Gerador de ar quente com permutador de calor a gás, de solo

- Propriedade do ficheiro: CYPE INGENIEROS, S.A.
- Formato: FIEBDC-3/2002
- Âmbito geográfico: Brasil
- Moeda: BRL
- Custos indiretos: 3.00 %
- Despesas gerais: 13.00 %
- Lucro: 6.00 %
- IVA: 17.00 %

## I Instalações

### IC Aquecimento, refrigeração, climatização e água quente

#### ICK Unidades centrais de climatização a gás

**ICK030** Un Gerador de ar quente com permutador de calor a gás, de solo.
Gerador de ar quente com permutador de calor a gás, para instalação em solo, interior, potência calorífica nominal 32,1 kW, rendimento nominal 90,4%, potência calorífica nominal útil 29,1 kW, vazão de ar nominal 2100 m³/h, dimensões 968x500x1395 mm, alimentação elétrica monofásica a 230 V, peso 109 kg, com câmara de combustão de aço com visor de controle de chama, queimador a gás, permutador de calor de feixe de tubos, ventilador centrífugo, equipamento eletrônico de comando, controle e segurança, envolvente de chapa de aço pintada, com isolamento térmico, porta de inspeção, painéis de acesso desmontáveis e filtro de ar, sem incluir o duto para evacuação dos produtos da combustão. Totalmente montado, ligado e colocado em funcionamento pela empresa instaladora para verificar o seu correto funcionamento.
Inclui: Implantação do gerador. Colocação e fixação do gerador e dos seus acessórios. Ligação com as redes de abastecimento de água, de gás e elétrica. Colocação em funcionamento.
Critério de medição de projeto: Número de unidades previstas, segundo documentação gráfica de Projeto.
Critério de quantitativos de obra: Medir-se-á o número de unidades realmente executadas segundo especificações de Projeto.

| Código | Un | Descrição | Rendimento | Preço | Importância |
|---|---|---|---|---|---|
| mt42tnc060c | Un | Gerador de ar quente com permutador de calor a gás, para instalação em solo, interior, potência calorífica nominal 32,1 kW, rendimento nominal 90,4%, potência calorífica nominal útil 29,1 kW, vazão de ar nominal 2100 m³/h, dimensões 968x500x1395 mm, alimentação elétrica monofásica a 230 V, peso 109 kg, com câmara de combustão de aço com visor de controle de chama, queimador a gás, permutador de calor de feixe de tubos, ventilador centrífugo, equipamento eletrônico de comando, controle e segurança, envolvente de chapa de aço pintada, com isolamento térmico, porta de inspeção, painéis de acesso desmontáveis e filtro de ar. (material) | 1.000 | 33802.86 | 33802.86 |
| mo005 | h | Instalador de ar condicionado. (mão de obra) | 0.993 | 40.91 | 40.62 |
| mo104 | h | Ajudante de instalador de ar condicionado. (mão de obra) | 0.993 | 30.78 | 30.56 |
| % | % | Custos diretos complementares | 2 % | 33874.04 | 677.48 |
|  |  | Custos diretos |  |  | 34551.52 |
