# Unidade interior de ar condicionado

- Propriedade do ficheiro: CYPE INGENIEROS, S.A.
- Formato: FIEBDC-3/2002
- Âmbito geográfico: Brasil
- Custos indiretos: 3.00 %
- Despesas gerais: 13.00 %
- Lucro: 6.00 %
- IVA: 17.00 %

## I Instalações

### IC Aquecimento, climatização e água quente

#### ICP Sistema VRF (Toshiba)

**ICP110** Un Unidade interior de ar condicionado, com distribuição por duto retangular, sistema VRF, para gás R-410A, alimentação monofásica (230V/50Hz), modelo MMD-AP0076BHP-E "TOSHIBA", potência frigorífica nominal 2,2 kW, potência calorífica nominal 2,5 kW, com controle remoto sem fios, modelo TCB-AX32E2.
Fornecimento e instalação de unidade interior de ar condicionado, com distribuição por duto retangular, sistema VRF, para gás R-410A, alimentação monofásica (230V/50Hz), modelo MMD-AP0076BHP-E "TOSHIBA", potência frigorífica nominal 2,2 kW (temperatura de bulbo úmido de ar interior 19°C, temperatura de bulbo seco do ar exterior 35°C), potência calorífica nominal 2,5 kW (temperatura de bulbo seco de ar interior 20°C, temperatura de bulbo úmido do ar exterior 6°C), pressão sonora a velocidade baixa 23 dBA, vazão de ar a velocidade alta 540 m³/h, de 275x700x750 mm e 23 kg, pressão de ar (máxima) 120 Pa, retorno posterior do ar, com válvula de expansão eletrônica, sensor de pressão, controle individual de temperatura por microprocessador para regulação do fluxo de refrigerante, admissão de ar exterior, filtro de ar, bomba e mangueira de drenagem, com controle remoto sem fios, modelo TCB-AX32E2. Totalmente montada, ligada e colocada em funcionamento pela empresa instaladora para a verificação do seu correto funcionamento.
Inclui: Implantação da unidade. Instalação da unidade. Ligação do equipamento às linhas frigoríficas. Ligação do equipamento à rede elétrica. Ligação do equipamento à rede de drenagem. Colocação em funcionamento.
Critério de medição de projeto: Número de unidades previstas, segundo documentação gráfica de Projeto.
Critério de quantitativos de obra: Medir-se-á o número de unidades realmente executadas segundo especificações de Projeto.

| Código | Un | Descrição | Rendimento | Preço | Importância |
|---|---|---|---|---|---|
| mt42tsb140a | Un | Unidade interior de ar condicionado, com distribuição por duto retangular, sistema VRF, para gás R-410A, alimentação monofásica (230V/50Hz), modelo MMD-AP0076BHP-E "TOSHIBA", potência frigorífica nominal 2,2 kW (temperatura de bulbo úmido de ar interior 19°C, temperatura de bulbo seco do ar exterior 35°C), potência calorífica nominal 2,5 kW (temperatura de bulbo seco de ar interior 20°C, temperatura de bulbo úmido do ar exterior 6°C), pressão sonora a velocidade baixa 23 dBA, vazão de ar a velocidade alta 540 m³/h, de 275x700x750 mm e 23 kg, pressão de ar (máxima) 120 Pa, retorno posterior do ar, com válvula de expansão eletrônica, sensor de pressão, controle individual de temperatura por microprocessador para regulação do fluxo de refrigerante, admissão de ar exterior, filtro de ar, bomba e mangueira de drenagem. (material) | 1.000 | 1566.13 | 1566.13 |
| mt42tsb600a | Un | Controle remoto sem fios, modelo TCB-AX32E2 "TOSHIBA", formado por comando por infravermelhos e receptor para instalação na unidade interior de ar condicionado. (material) | 1.000 | 348.45 | 348.45 |
| mo004 | h | Oficial de 1ª instalador de ar condicionado. (mão de obra) | 1.219 | 6.40 | 7.80 |
| mo102 | h | Ajudante de instalador de ar condicionado. (mão de obra) | 1.219 | 3.83 | 4.67 |
| % | % | Custos diretos complementares | 2 % | 1927.05 | 38.54 |
|  |  | Custos diretos |  |  | 1965.59 |
