# Controle remoto central de arranque e paragem, para controle até 16 unidades interiores de ar condicionado ligadas a uma rede TCC-Link, de forma individual e global, modelo TCB-CC163TLE2 "TOSHIBA"

- Propriedade do ficheiro: CYPE INGENIEROS, S.A.
- Formato: FIEBDC-3/2002
- Âmbito geográfico: Brasil
- Custos indiretos: 3.00 %
- Despesas gerais: 13.00 %
- Lucro: 6.00 %
- IVA: 17.00 %

## I Instalações

### IC Aquecimento, climatização e água quente

#### ICP Sistema VRF (Toshiba)

**ICP530** Un Controle remoto central de arranque e paragem, para controle até 16 unidades interiores de ar condicionado ligadas a uma rede TCC-Link, de forma individual e global, modelo TCB-CC163TLE2 "TOSHIBA".
Fornecimento e instalação de controle remoto central de arranque e paragem, para controle até 16 unidades interiores de ar condicionado ligadas a uma rede TCC-Link, de forma individual e global, modelo TCB-CC163TLE2 "TOSHIBA". Totalmente montado, ligado e testado.
Inclui: Marcação. Colocação e fixação dos elementos. Ligações.
Critério de medição de projeto: Número de unidades previstas, segundo documentação gráfica de Projeto.
Critério de quantitativos de obra: Medir-se-á o número de unidades realmente executadas segundo especificações de Projeto.

| Código | Un | Descrição | Rendimento | Preço | Importância |
|---|---|---|---|---|---|
| mt42tsb650a | Un | Controle remoto central de arranque e paragem, para controle até 16 unidades interiores de ar condicionado ligadas a uma rede TCC-Link, de forma individual e global, modelo TCB-CC163TLE2 "TOSHIBA". (material) | 1.000 | 1013.68 | 1013.68 |
| mo004 | h | Oficial de 1ª instalador de ar condicionado. (mão de obra) | 1.219 | 6.40 | 7.80 |
| mo102 | h | Ajudante de instalador de ar condicionado. (mão de obra) | 1.219 | 3.83 | 4.67 |
| % | % | Custos diretos complementares | 2 % | 1026.15 | 20.52 |
|  |  | Custos diretos |  |  | 1046.67 |
