# Cabo bus de comunicações, bipolar, blindado, de 1,25 mm² de seção

- Propriedade do ficheiro: CYPE INGENIEROS, S.A.
- Formato: FIEBDC-3/2002
- Âmbito geográfico: Brasil
- Custos indiretos: 3.00 %
- Despesas gerais: 13.00 %
- Lucro: 6.00 %
- IVA: 17.00 %

## I Instalações

### IC Aquecimento, climatização e água quente

#### ICP Sistema VRF (Toshiba)

**ICP550** m Cabo bus de comunicações, bipolar, blindado, de 1,25 mm² de seção.
Fornecimento e instalação de cabo bus de comunicações, bipolar, blindado, de 1,25 mm² de seção, sem polaridade. Totalmente montado, ligado e testado.
Inclui: Marcação. Ligações.
Critério de medição de projeto: Número de unidades previstas, segundo documentação gráfica de Projeto.
Critério de quantitativos de obra: Medir-se-á o número de unidades realmente executadas segundo especificações de Projeto.

| Código | Un | Descrição | Rendimento | Preço | Importância |
|---|---|---|---|---|---|
| mt42tsb910a | m | Cabo bus de comunicações, bipolar, blindado, de 1,25 mm² de seção, sem polaridade (material) | 1.000 | 10.14 | 10.14 |
| mo004 | h | Oficial de 1ª instalador de ar condicionado. (mão de obra) | 0.061 | 6.40 | 0.39 |
| mo102 | h | Ajudante de instalador de ar condicionado. (mão de obra) | 0.061 | 3.83 | 0.23 |
| % | % | Custos diretos complementares | 2 % | 10.76 | 0.22 |
|  |  | Custos diretos |  |  | 10.98 |
