# Recuperador entálpico

- Propriedade do ficheiro: CYPE INGENIEROS, S.A.
- Formato: FIEBDC-3/2002
- Âmbito geográfico: Brasil
- Moeda: BRL
- Custos indiretos: 3.00 %
- Despesas gerais: 13.00 %
- Lucro: 6.00 %
- IVA: 17.00 %

## I Instalações

### IC Aquecimento, climatização e água quente

#### ICR Sistemas de condução de ar

**ICR111** Un Recuperador entálpico, modelo para montagem horizontal, de dimensões 400x1189x1189 mm, peso 70 kg, vazão de ar a velocidade máxima 800 m³/h, consumo elétrico dos ventiladores 383 W com alimentação monofásica a 230 V, pressão estática a velocidade máxima/mínima: 158/132 Pa, pressão sonora a velocidade máxima/mínima a 1,5 m: 38,5/37 dBA, eficiência térmica a velocidade máxima/mínima: 76,5/77,5%, diámetro dos dutos 250 mm.
Fornecimento e instalação de recuperador entálpico, modelo para montagem horizontal, de dimensões 400x1189x1189 mm, peso 70 kg, vazão de ar a velocidade máxima 800 m³/h, consumo elétrico dos ventiladores 383 W com alimentação monofásica a 230 V, pressão estática a velocidade máxima/mínima: 158/132 Pa, pressão sonora a velocidade máxima/mínima a 1,5 m: 38,5/37 dBA, eficiência térmica a velocidade máxima/mínima: 76,5/77,5%, diámetro dos dutos 250 mm, ligável a uma rede TCC-Link, com alteração de modo automático de operação de recuperação a free-cooling ou vice-versa e configuração desde o comando à distância da vazão e pressão de ar, rearme automático e alarme de filtros sujos. Totalmente montada, ligada e testada.
Inclui: Marcação. Colocação e fixação do recuperador. Ligação com a rede elétrica.
Critério de medição de projeto: Número de unidades previstas, segundo documentação gráfica de Projeto.
Critério de quantitativos de obra: Medir-se-á o número de unidades realmente executadas segundo especificações de Projeto.

| Código | Un | Descrição | Rendimento | Preço | Importância |
|---|---|---|---|---|---|
| mt42tsb305f | Un | Recuperador entálpico, modelo para montagem horizontal, de dimensões 400x1189x1189 mm, peso 70 kg, vazão de ar a velocidade máxima 800 m³/h, consumo elétrico dos ventiladores 383 W com alimentação monofásica a 230 V, pressão estática a velocidade máxima/mínima: 158/132 Pa, pressão sonora a velocidade máxima/mínima a 1,5 m: 38,5/37 dBA, eficiência térmica a velocidade máxima/mínima: 76,5/77,5%, diámetro dos dutos 250 mm, ligável a uma rede TCC-Link, com alteração de modo automático de operação de recuperação a free-cooling ou vice-versa e configuração desde o comando à distância da vazão e pressão de ar, rearme automático e alarme de filtros sujos. (material) | 1.000 | 13929.48 | 13929.48 |
| mo005 | h | Instalador de ar condicionado. (mão de obra) | 1.291 | 24.05 | 31.05 |
| mo104 | h | Ajudante de instalador de ar condicionado. (mão de obra) | 1.291 | 19.33 | 24.96 |
| % | % | Custos diretos complementares | 2 % | 13985.49 | 279.71 |
|  |  | Custos diretos |  |  | 14265.20 |
