# Perfuração do terreno com máquina dotada de dupla cabeça

- Propriedade do ficheiro: CYPE INGENIEROS, S.A.
- Formato: FIEBDC-3/2002
- Âmbito geográfico: Brasil
- Custos indiretos: 3.00 %
- Despesas gerais: 13.00 %
- Lucro: 6.00 %
- IVA: 16.00 %

## I Instalações

### IC Aquecimento, climatização e água quente

#### ICU Geotermia

**ICU002** m Perfuração do terreno com máquina dotada de dupla cabeça, para a realização de 10 sondagens de 50 m de profundidade e diâmetro entre 130 e 180 mm, com tubo recuperável em terrenos instáveis, extração das hastes de perfuração, introdução da sonda geotérmica, injeção da argamassa e extração da tubulação recuperável.
Perfuração do terreno com máquina dotada de dupla cabeça, para a realização de 10 sondagens de 50 m de profundidade e diâmetro entre 130 e 180 mm, com tubo recuperável em terrenos instáveis, extração das hastes e da ferramenta de perfuração, introdução da sonda geotérmica acompanhada do tubo de injeção e os pesos necessários para o lastrado da sonda através da utilização de guia mecânica para desenrolar a sonda, injeção da argamassa e extração da tubulação recuperável. Incluindo parte proporcional de condução dos detritos da perfuração através de sistema Preventer através de mangueiras até contentores. Totalmente montada, ligada e testada pela empresa instaladora através dos correspondentes ensaios de pressão e circulação segundo norma VDI 4640 (DIN V 4279-7). Não estão incluídos neste preço nem o fornecimento da argamassa nem o da sonda geotérmica.
Inclui: Perfuração do terreno. Extração das hastes de perfuração. Introdução da sonda com o tubo de injeção. Injeção da argamassa. Extração da tubulação de revestimento. Realização dos ensaios.
Critério de medição de projeto: Comprimento medido segundo documentação gráfica de Projeto.
Critério de quantitativos de obra: Será medido o comprimento total da sonda geotérmica introduzida verticalmente no terreno.

| Código | Un | Descrição | Rendimento | Preço | Importância |
|---|---|---|---|---|---|
| mq03geo020 | h | Equipamento hidráulico sobre lagartas, com dupla cabeça, para a perfuração do terreno em sondagens geotérmicas, com sistema Preventer para a evacuação dos detritos de perfuração, complementado com equipamento compacto de bomba e desareador para a circulação do fluído de perfuração. (equipamento) | 0.154 | 76.20 | 11.73 |
| mq03geo030 | h | Equipamento de injeção para sondagens geotérmicas. (equipamento) | 0.154 | 24.59 | 3.79 |
| mo039 | h | Oficial de 1ª profissional de construção de obra civil. (mão de obra) | 0.656 | 5.63 | 3.69 |
| mo082 | h | Ajudante de profissional de construção de obra civil. (mão de obra) | 0.656 | 3.49 | 2.29 |
| % | % | Custos diretos complementares | 2 % | 21.50 | 0.43 |
|  |  | Custos diretos |  |  | 21.93 |
