# Equipamento água-água, bomba de calor, para produção de água quente, aquecimento e refrigeração

- Propriedade do ficheiro: CYPE INGENIEROS, S.A.
- Formato: FIEBDC-3/2002
- Âmbito geográfico: Brasil
- Moeda: BRL
- Custos indiretos: 3.00 %
- Despesas gerais: 13.00 %
- Lucro: 6.00 %
- IVA: 17.00 %

## I Instalações

### IC Aquecimento, refrigeração, climatização e água quente

#### ICV Unidades centrais para aquecimento, refrigeração, climatização e água quente

**ICV163** Un Equipamento água-água, bomba de calor, para produção de água quente, aquecimento e refrigeração.
Bomba de calor reversível água-água, classe de eficiência energética A+++, potência calorífica nominal 16,8 kW, COP 5,4, potência frigorífica nominal 18,1 kW, EER 5, pressão sonora 42 dBA, dimensões 1183x595x600 mm, peso 168 kg, alimentação trifásica a 400 V, com temperatura de impulsão até 65°C, circuito refrigerante com injeção de vapor EVI de alto rendimento, válvula de 4 vias para inversão de ciclo, permutadores de placas de aço inoxidável de alta capacidade com injeção de líquido, refrigerante R-410A, aquecimento elétrico adicional de potência configurável até 9 kW, sistema de controle, com controle da temperatura com sonda exterior, display digital, por cabo, programação diária e semanal, para controle de vários circuitos de aquecimento com módulos e termostatos adicionais, e módulo hidráulico com permutador de placas, para o aproveitamento energético do poço de águas subterrâneas, e bombas de circulação de alta eficiência. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42vai053pb | Un | Bomba de calor reversível água-água, classe de eficiência energética A+++, potência calorífica nominal 16,8 kW, COP 5,4, potência frigorífica nominal 18,1 kW, EER 5, pressão sonora 42 dBA, dimensões 1183x595x600 mm, peso 168 kg, alimentação trifásica a 400 V, com temperatura de impulsão até 65°C, circuito refrigerante com injeção de vapor EVI de alto rendimento, válvula de 4 vias para inversão de ciclo, permutadores de placas de aço inoxidável de alta capacidade com injeção de líquido, refrigerante R-410A, aquecimento elétrico adicional de potência configurável até 9 kW, sistema de controle, com controle da temperatura com sonda exterior, display digital, por cabo, programação diária e semanal, para controle de vários circuitos de aquecimento com módulos e termostatos adicionais, e módulo hidráulico com permutador de placas, para o aproveitamento energético do poço de águas subterrâneas, e bombas de circulação de alta eficiência. (material) | 1.000 | 109735.87 | 109735.87 |
| mt42eco100hm | Un | Reservatório com permutador de água quente de aço inoxidável AISI 316, de 2000 litros de capacidade, de 1280 mm de diâmetro exterior, 2331 mm de altura total, 8 bar de pressão de trabalho, com serpentina espiral corrugada flexível de 8,3 m² de superfície de permutação, isolamento térmico de espuma rígida de poliuretano injetado livre de HCFC e acabamento exterior com forro de PVC semi-rígido. (material) | 1.000 | 80383.73 | 80383.73 |
| mt37www060f | Un | Filtro de retenção de resíduos de latão, com peneiro de aço inoxidável com perfurações de 0,5 mm de diâmetro, com rosca de 1 1/4", para uma pressão máxima de funcionamento de 16 bar e uma temperatura máxima de 110°C. (material) | 1.000 | 55.71 | 55.71 |
| mt37www050e | Un | União anti-vibração, de borracha, com rosca de 1 1/4", para uma pressão máxima de funcionamento de 10 bar. (material) | 4.000 | 110.92 | 443.68 |
| mt42www050 | Un | Termômetro bimetálico, diâmetro de esfera de 100 mm, com tomada vertical, com bainha de 1/2", escala de temperatura de 0 a 120°C. (material) | 1.000 | 366.35 | 366.35 |
| mt37sve010d | Un | Registro de esfera de latão niquelado para enroscar de 1". (material) | 2.000 | 36.27 | 72.54 |
| mt37sve010e | Un | Registro de esfera de latão niquelado para enroscar de 1 1/4". (material) | 4.000 | 50.08 | 200.32 |
| mo005 | h | Instalador de ar condicionado. (mão de obra) | 10.242 | 40.02 | 409.88 |
| mo104 | h | Ajudante de instalador de ar condicionado. (mão de obra) | 10.242 | 34.41 | 352.43 |
| % | % | Custos diretos complementares | 2 % | 192020.51 | 3840.41 |
|  |  | Custos diretos |  |  | 195860.92 |
