# Unidade exterior bomba de calor reversível

- Propriedade do ficheiro: CYPE INGENIEROS, S.A.
- Formato: FIEBDC-3/2002
- Âmbito geográfico: Brasil
- Moeda: BRL
- Custos indiretos: 3.00 %
- Despesas gerais: 13.00 %
- Lucro: 6.00 %
- IVA: 17.00 %

## I Instalações

### IC Aquecimento, climatização e água quente

#### ICV Unidades centrais de climatização

**ICV051** Un Unidade exterior bomba de calor reversível, ar-água, para gás R-410A, com alimentação monofásica (230V/50Hz), potência calorífica 4,03 kW, e com temperatura de bulbo seco do ar exterior 7°C e temperatura de saída da água 45°C, potência calorífica 4,4 kW, e com temperatura de bulbo seco do ar exterior 7°C e temperatura de saída da água 35°C, potência frigorífica 4,2 kW, e com temperatura de bulbo seco do ar exterior 35°C e temperatura de saída da água 7°C, potência frigorífica 3,9 kW, e com temperatura de bulbo seco do ar exterior 35°C e temperatura de saída da água 18°C, dimensões 735x1085x350 mm, peso 76 kg. Inclusive elementos anti-vibratórios de piso. Totalmente montada, ligada e colocada em funcionamento pela empresa instaladora para a verificação do seu correto funcionamento.
Unidade exterior bomba de calor reversível, ar-água, para gás R-410A, com alimentação monofásica (230V/50Hz), potência calorífica 4,03 kW, e com temperatura de bulbo seco do ar exterior 7°C e temperatura de saída da água 45°C, potência calorífica 4,4 kW, e com temperatura de bulbo seco do ar exterior 7°C e temperatura de saída da água 35°C, potência frigorífica 4,2 kW, e com temperatura de bulbo seco do ar exterior 35°C e temperatura de saída da água 7°C, potência frigorífica 3,9 kW, e com temperatura de bulbo seco do ar exterior 35°C e temperatura de saída da água 18°C, dimensões 735x1085x350 mm, peso 76 kg. Inclusive elementos anti-vibratórios de piso. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42dai340a | Un | Unidade exterior bomba de calor reversível, ar-água, para gás R-410A, com alimentação monofásica (230V/50Hz), potência calorífica 4,03 kW, e com temperatura de bulbo seco do ar exterior 7°C e temperatura de saída da água 45°C, potência calorífica 4,4 kW, e com temperatura de bulbo seco do ar exterior 7°C e temperatura de saída da água 35°C, potência frigorífica 4,2 kW, e com temperatura de bulbo seco do ar exterior 35°C e temperatura de saída da água 7°C, potência frigorífica 3,9 kW, e com temperatura de bulbo seco do ar exterior 35°C e temperatura de saída da água 18°C, dimensões 735x1085x350 mm, peso 76 kg. (material) | 1.000 | 14376.83 | 14376.83 |
| mt42www080 | Un | Kit de amortecedores anti-vibração de piso, formado por quatro amortecedores de borracha, com os correspondentes parafusos, porcas e arruelas. (material) | 1.000 | 33.66 | 33.66 |
| mt37sve010d | Un | Registro de esfera de latão niquelado para enroscar de 1". (material) | 2.000 | 26.65 | 53.30 |
| mo005 | h | Instalador de ar condicionado. (mão de obra) | 1.821 | 25.36 | 46.18 |
| mo104 | h | Ajudante de instalador de ar condicionado. (mão de obra) | 1.821 | 19.36 | 35.25 |
| % | % | Custos diretos complementares | 2 % | 14545.22 | 290.90 |
|  |  | Custos diretos |  |  | 14836.12 |
