# Unidade interior para sistema ar-água multi-split

- Propriedade do ficheiro: CYPE INGENIEROS, S.A.
- Formato: FIEBDC-3/2002
- Âmbito geográfico: Brasil
- Moeda: BRL
- Custos indiretos: 3.00 %
- Despesas gerais: 13.00 %
- Lucro: 6.00 %
- IVA: 17.00 %

## I Instalações

### IC Aquecimento, climatização e água quente

#### ICV Unidades centrais de climatização

**ICV073** Un Unidade interior para sistema ar-água multi-split, para aquecimento e refrigeração, para gás R-410A e R-134a, dimensões 705x600x695 mm, peso 120 kg. Totalmente montada, ligada e colocada em funcionamento pela empresa instaladora para a verificação do seu correto funcionamento.
Unidade interior para sistema ar-água multi-split, para aquecimento e refrigeração, para gás R-410A e R-134a, dimensões 705x600x695 mm, peso 120 kg. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42dai359a | Un | Unidade interior para sistema ar-água multi-split, para aquecimento e refrigeração, para gás R-410A e R-134a, dimensões 705x600x695 mm, peso 120 kg, intervalo de temperatura de saída de água para aquecimento desde 25 até 80°C, intervalo de temperatura de saída de água para refrigeração desde 5 até 20°C, intervalo de temperatura de saída de água para produção de água quente desde 45 até 75°C. (material) | 1.000 | 23333.63 | 23333.63 |
| mt37sve010e | Un | Registro de esfera de latão niquelado para enroscar de 1 1/4". (material) | 2.000 | 41.44 | 82.88 |
| mo005 | h | Instalador de ar condicionado. (mão de obra) | 1.243 | 25.36 | 31.52 |
| mo104 | h | Ajudante de instalador de ar condicionado. (mão de obra) | 1.243 | 19.36 | 24.06 |
| % | % | Custos diretos complementares | 2 % | 23472.09 | 469.44 |
|  |  | Custos diretos |  |  | 23941.53 |
