# Unidade água-água bomba de calor geotérmica

- Propriedade do ficheiro: CYPE INGENIEROS, S.A.
- Formato: FIEBDC-3/2002
- Âmbito geográfico: Brasil
- Moeda: BRL
- Custos indiretos: 3.00 %
- Despesas gerais: 13.00 %
- Lucro: 6.00 %
- IVA: 17.00 %

## I Instalações

### IC Aquecimento, climatização e água quente

#### ICV Unidades centrais de climatização

**ICV202** Un Unidade água-água bomba de calor geotérmica, para aquecimento e produção de água quente, alimentação monofásica a 230 V, potência calorífica nominal 5,33 kW, COP 4,21, potência sonora 47 dBA, dimensões 596x690x1845 mm, peso 229 kg.
Fornecimento e instalação de unidade água-água bomba de calor geotérmica, para aquecimento e produção de água quente, alimentação monofásica a 230 V, potência calorífica nominal 5,33 kW, COP 4,21, potência sonora 47 dBA, dimensões 596x690x1845 mm, peso 229 kg, para gás refrigerante R-407C, com bombas de circulação de vazão variável classe de eficiência energética A para os circuitos primário e secundário, compressor de tipo scroll, controle de equilíbrio energético, ecrã de informação gráfica, resistência elétrica seleccionável para 1,5, 3 ou 4,5 kW, permutadores de aço inoxidável, válvula motorizada de 3 vias, reservatório com permutador de água quente de 180 l de capacidade, sondas de temperatura, pressostato, filtro, manômetros, válvula de segurança e válvulas de secionamento. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42bci020bg | Un | Unidade água-água bomba de calor geotérmica, para aquecimento e produção de água quente, alimentação monofásica a 230 V, potência calorífica nominal 5,33 kW, COP 4,21, potência sonora 47 dBA, dimensões 596x690x1845 mm, peso 229 kg, para gás refrigerante R-407C, com bombas de circulação de vazão variável classe de eficiência energética A para os circuitos primário e secundário, compressor de tipo scroll, controle de equilíbrio energético, ecrã de informação gráfica, resistência elétrica seleccionável para 1,5, 3 ou 4,5 kW, permutadores de aço inoxidável, válvula motorizada de 3 vias, reservatório com permutador de água quente de 180 l de capacidade, sondas de temperatura, pressostato, filtro, manômetros, válvula de segurança e válvulas de secionamento. (material) | 1.000 | 37805.10 | 37805.10 |
| mt42www050 | Un | Termômetro bimetálico, diâmetro de esfera de 100 mm, com tomada vertical, com bainha de 1/2", escala de temperatura de 0 a 120°C. (material) | 2.000 | 88.63 | 177.26 |
| mt37sve010c | Un | Registro de esfera de latão niquelado para enroscar de 3/4". (material) | 4.000 | 16.42 | 65.68 |
| mt37sve010d | Un | Registro de esfera de latão niquelado para enroscar de 1". (material) | 2.000 | 27.07 | 54.14 |
| mo005 | h | Instalador de ar condicionado. (mão de obra) | 7.994 | 21.19 | 169.39 |
| mo104 | h | Ajudante de instalador de ar condicionado. (mão de obra) | 7.994 | 16.17 | 129.26 |
| % | % | Custos diretos complementares | 2 % | 38400.83 | 768.02 |
|  |  | Custos diretos |  |  | 39168.85 |
