# Instalações

- Propriedade do ficheiro: CYPE INGENIEROS, S.A.
- Formato: FIEBDC-3/2002
- Âmbito geográfico: Brasil
- Custos indiretos: 3.00 %
- Despesas gerais: 13.00 %
- Lucro: 6.00 %
- IVA: 17.00 %

## I Instalações

### IC Aquecimento, climatização e água quente

#### ICV Unidades centrais de climatização

**ICV207** Un Unidade água-água bomba de calor geotérmica, para aquecimento, produção de água quente e refrigeração ativa e passiva (em combinação com um módulo de frio independente), alimentação monofásica a 230 V, potência frigorífica nominal 7,93 kW, EER 5,2, potência calorífica nominal 5,33 kW, COP 4,21, potência sonora 47 dBA, dimensões 596x690x1845 mm, peso 229 kg, inclusive módulo de frio para refrigeração ativa e passiva.
Fornecimento e instalação de unidade água-água bomba de calor geotérmica, para aquecimento, produção de água quente e refrigeração ativa e passiva (em combinação com um módulo de frio independente), alimentação monofásica a 230 V, potência frigorífica nominal 7,93 kW, EER 5,2, potência calorífica nominal 5,33 kW, COP 4,21, potência sonora 47 dBA, dimensões 596x690x1845 mm, peso 229 kg, para gás refrigerante R-407C, com bombas de circulação de vazão variável classe de eficiência energética A para os circuitos primário e secundário, compressor de tipo scroll, controle de equilíbrio energético, ecrã de informação gráfica, resistência elétrica seleccionável para 1,5, 3 ou 4,5 kW, permutadores de aço inoxidável, válvula motorizada de 3 vias, reservatório com permutador de água quente de 180 l de capacidade, sondas de temperatura, pressostato, filtro, manômetros, válvula de segurança e válvulas de secionamento, inclusive módulo de frio para refrigeração ativa e passiva. Totalmente montada, ligada e colocada em funcionamento pela empresa instaladora para a verificação do seu correto funcionamento.
Inclui: Implantação da unidade. Colocação e fixação da unidade e respectivos acessórios. Ligação com as redes de abastecimento de água, elétrica e de recolha de condensados. Colocação em funcionamento.
Critério de medição de projeto: Número de unidades previstas, segundo documentação gráfica de Projeto.
Critério de quantitativos de obra: Medir-se-á o número de unidades realmente executadas segundo especificações de Projeto.

| Código | Un | Descrição | Rendimento | Preço | Importância |
|---|---|---|---|---|---|
| mt42bci020lg | Un | Unidade água-água bomba de calor geotérmica, para aquecimento, produção de água quente e refrigeração ativa e passiva (em combinação com um módulo de frio independente), alimentação monofásica a 230 V, potência frigorífica nominal 7,93 kW, EER 5,2, potência calorífica nominal 5,33 kW, COP 4,21, potência sonora 47 dBA, dimensões 596x690x1845 mm, peso 229 kg, para gás refrigerante R-407C, com bombas de circulação de vazão variável classe de eficiência energética A para os circuitos primário e secundário, compressor de tipo scroll, controle de equilíbrio energético, ecrã de informação gráfica, resistência elétrica seleccionável para 1,5, 3 ou 4,5 kW, permutadores de aço inoxidável, válvula motorizada de 3 vias, reservatório com permutador de água quente de 180 l de capacidade, sondas de temperatura, pressostato, filtro, manômetros, válvula de segurança e válvulas de secionamento. (material) | 1.000 | 9098.48 | 9098.48 |
| mt42bci080a | Un | Módulo de frio para refrigeração ativa e passiva, para bomba de calor geotérmica. (material) | 1.000 | 7007.43 | 7007.43 |
| mt42www050 | Un | Termômetro bimetálico, diâmetro de esfera de 100 mm, com tomada vertical, com bainha de 1/2", escala de temperatura de 0 a 120°C. (material) | 2.000 | 21.33 | 42.66 |
| mt37sve010c | Un | Registro de esfera de latão niquelado para enroscar de 3/4". (material) | 2.000 | 3.95 | 7.90 |
| mt37sve010d | Un | Registro de esfera de latão niquelado para enroscar de 1". (material) | 2.000 | 6.52 | 13.04 |
| mt37sve010c | Un | Registro de esfera de latão niquelado para enroscar de 3/4". | 2.000 | 3.95 | 7.90 |
| mo005 | h | Instalador de ar condicionado. (mão de obra) | 8.114 | 21.19 | 171.94 |
| mo104 | h | Ajudante de instalador de ar condicionado. (mão de obra) | 8.114 | 16.17 | 131.20 |
| % | % | Custos diretos complementares | 2 % | 16480.55 | 329.61 |
|  |  | Custos diretos |  |  | 16810.16 |

| Código | Un | Descrição | Preço |
|---|---|---|---|
| mo008 | h | Encanador. (mão de obra) | 21.19 |
| mo107 | h | Ajudante de encanador. (mão de obra) | 16.17 |
