# Cabo bus de comunicações, de manga sem blindar, de 2 fios, de 1 mm² de seção por fio

- Propriedade do ficheiro: CYPE INGENIEROS, S.A.
- Formato: FIEBDC-3/2002
- Âmbito geográfico: Brasil
- Custos indiretos: 3.00 %
- Despesas gerais: 13.00 %
- Lucro: 6.00 %
- IVA: 17.00 %

## I Instalações

### IC Aquecimento, climatização e água quente

#### ICY Sistema VRV (Daikin)

**ICY505** m Cabo bus de comunicações, de manga sem blindar, de 2 fios, de 1 mm² de seção por fio.
Fornecimento e instalação de cabo bus de comunicações, de manga sem blindar, de 2 fios, de 1 mm² de seção por fio, sem polaridade. Totalmente montado, ligado e testado.
Inclui: Marcação. Ligações.
Critério de medição de projeto: Número de unidades previstas, segundo documentação gráfica de Projeto.
Critério de quantitativos de obra: Medir-se-á o número de unidades realmente executadas segundo especificações de Projeto.

| Código | Un | Descrição | Rendimento | Preço | Importância |
|---|---|---|---|---|---|
| mt42dai750a | m | Cabo bus de comunicações, de manga sem blindar, de 2 fios, de 1 mm² de seção por fio, sem polaridade. (material) | 1.000 | 8.87 | 8.87 |
| mo004 | h | Oficial de 1ª instalador de ar condicionado. (mão de obra) | 0.061 | 6.40 | 0.39 |
| mo102 | h | Ajudante de instalador de ar condicionado. (mão de obra) | 0.061 | 3.83 | 0.23 |
| % | % | Custos diretos complementares | 2 % | 9.49 | 0.19 |
|  |  | Custos diretos |  |  | 9.68 |
