# Termostato de zona, modelo Tacto AZC3TACTOCSB "AIRZONE"

- Propriedade do ficheiro: CYPE INGENIEROS, S.A.
- Formato: FIEBDC-3/2002
- Âmbito geográfico: Brasil
- Custos indiretos: 3.00 %
- Despesas gerais: 13.00 %
- Lucro: 6.00 %
- IVA: 17.00 %

## I Instalações

### IC Aquecimento, climatização e água quente

#### ICZ Sistema Airzone

**ICZ006** Un Termostato de zona, modelo Tacto AZC3TACTOCSB "AIRZONE".
Fornecimento e montagem de termostato de zona, modelo Tacto AZC3TACTOCSB "AIRZONE", comunicação por cabo, com ecrã tátil LCD monocromo retroiluminado para controle da temperatura de zona através de sonda NTC-48K, alimentação através de bus de expansão do sistema, montagem em superfície, cor branca, com as seguintes funcionalidades: ON/OFF de zona, estabelecimento de temperatura regulada em intervalos de 0,5°C/1°F, estabelecimento do modo (paragem, ventilação, frio e calor), modo ECO-Sleep, programações horárias das temperaturas de zona e de modo, acesso remoto a outras zonas do sistema e comunicação bidireccional entre os termostatos e a central do sistema. Inclusive acessórios de montagem e elementos de fixação. Totalmente montado, ligado e testado.
Inclui: Colocação, fixação e ligação.
Critério de medição de projeto: Número de unidades previstas, segundo documentação gráfica de Projeto.
Critério de quantitativos de obra: Medir-se-á o número de unidades realmente executadas segundo especificações de Projeto.

| Código | Un | Descrição | Rendimento | Preço | Importância |
|---|---|---|---|---|---|
| mt42air700aa | Un | Termostato de zona, modelo Tacto AZC3TACTOCSB "AIRZONE", comunicação por cabo, com ecrã tátil LCD monocromo retroiluminado para controle da temperatura de zona através de sonda NTC-48K, alimentação através de bus de expansão do sistema, montagem em superfície, cor branca, com as seguintes funcionalidades: ON/OFF de zona, estabelecimento de temperatura regulada em intervalos de 0,5°C/1°F, estabelecimento do modo (paragem, ventilação, frio e calor), modo ECO-Sleep, programações horárias das temperaturas de zona e de modo, acesso remoto a outras zonas do sistema e comunicação bidireccional entre os termostatos e a central do sistema. (material) | 1.000 | 111.06 | 111.06 |
| mo004 | h | Oficial de 1ª instalador de ar condicionado. (mão de obra) | 0.123 | 6.40 | 0.79 |
| mo102 | h | Ajudante de instalador de ar condicionado. (mão de obra) | 0.098 | 3.83 | 0.38 |
| % | % | Custos diretos complementares | 2 % | 112.23 | 2.24 |
|  |  | Custos diretos |  |  | 114.47 |
