# Detector de quebra de vidros, eletrônico

- Propriedade do ficheiro: CYPE INGENIEROS, S.A.
- Formato: FIEBDC-3/2002
- Âmbito geográfico: Brasil
- Moeda: BRL
- Custos indiretos: 3.00 %
- Despesas gerais: 13.00 %
- Lucro: 6.00 %
- IVA: 17.00 %

## I Instalações

### ID Segurança

#### IDE Detectores de vibração

**IDE020** Un Detector de quebra de vidros, eletrônico.
Detector de quebra de vidros eletrônico, alcance de 2,5 m², de 37x19x12 mm, com led de teste, memória de alarme e contato normalmente encerrado. Inclusive elementos de fixação.
Inclui: Marcação. Fixação à superfície suporte. Montagem, ligação e verificação do seu correto funcionamento.
Critério de medição de projeto: Número de unidades previstas, segundo documentação gráfica de Projeto.
Critério de quantitativos de obra: Medir-se-á o número de unidades realmente executadas segundo especificações de Projeto.

| Código | Un | Descrição | Rendimento | Preço | Importância |
|---|---|---|---|---|---|
| mt41ing100a | Un | Detector de quebra de vidros eletrônico, alcance de 2,5 m², de 37x19x12 mm, com led de teste, memória de alarme e contato normalmente encerrado. Inclusive elementos de fixação. (material) | 1.000 | 489.90 | 489.90 |
| mo006 | h | Instalador de redes e equipamentos de detecção e segurança. (mão de obra) | 0.225 | 40.91 | 9.20 |
| mo105 | h | Ajudante de instalador de redes e equipamentos de detecção e segurança. (mão de obra) | 0.225 | 30.78 | 6.93 |
| % | % | Custos diretos complementares | 2 % | 506.03 | 10.12 |
|  |  | Custos diretos |  |  | 516.15 |
