# Portinhola tipo P100

- Propriedade do ficheiro: CYPE INGENIEROS, S.A.
- Formato: FIEBDC-3/2002
- Âmbito geográfico: Brasil
- Custos indiretos: 3.00 %
- Despesas gerais: 13.00 %
- Lucro: 6.00 %
- IVA: 16.00 %

## I Instalações

### IE Elétricas

#### IEC Caixas gerais de proteção

**IEC025** Un Portinhola tipo P100.
Inclui: Marcação. Colocação e fixação da caixa. Fixação do aro. Ligações.

| Código | Un | Descrição | Rendimento | Preço | Importância |
|---|---|---|---|---|---|
| mt35ccp010c | Un | Portinhola tipo P100 para ramal aéreo trifásico, de chapa eletrozincada de 275x315x140 mm de dimensões exteriores, com graus de proteção IP 45 e IK 10, segundo IEC 60439. Inclusive conjunto de suporte de tamanho 22x58 mm e fusíveis cilíndricos para proteção do ramal. Normalizada pela empresa abastecedora. (material) | 1.000 | 66.85 | 66.85 |
| mt35ccp030a | Un | Aro para portinhola P100, de chapa eletrozincada, de 475x535 mm, com graus de proteção IP 45 e IK 10. (material) | 1.000 | 27.70 | 27.70 |
| mt35www010 | Un | Material auxiliar para instalações eléctricas. (material) | 1.000 | 1.78 | 1.78 |
| mo018 | h | Oficial de 1ª pedreiro. (mão de obra) | 0.383 | 5.63 | 2.16 |
| mo104 | h | Auxiliar de serviços gerais. (mão de obra) | 0.383 | 3.31 | 1.27 |
| mo001 | h | Oficial de 1ª eletricista. (mão de obra) | 0.638 | 5.81 | 3.71 |
| mo093 | h | Ajudante de eletricista. (mão de obra) | 0.638 | 3.49 | 2.23 |
| % | % | Custos diretos complementares | 2 % | 105.70 | 2.11 |
|  |  | Custos diretos |  |  | 107.81 |
