# Comutador inversor saliente, estanque

- Propriedade do ficheiro: CYPE INGENIEROS, S.A.
- Formato: FIEBDC-3/2002
- Âmbito geográfico: Brasil
- Moeda: BRL
- Custos indiretos: 3.00 %
- Despesas gerais: 13.00 %
- Lucro: 6.00 %
- IVA: 17.00 %

## I Instalações

### IE Elétricas

#### IEM Mecanismos

**IEM046** Un Comutador inversor saliente, estanque.
Interruptor intermediário estanque, com grau de proteção IP55, monobloco, gama básica, intensidade atribuída 10 AX, tensão atribuída 250 V, com tecla simples e caixa, de cor cinza. Instalação saliente.
Inclui: Montagem, ligação e verificação do seu correto funcionamento.
Critério de medição de projeto: Número de unidades previstas, segundo documentação gráfica de Projeto.
Critério de quantitativos de obra: Medir-se-á o número de unidades realmente executadas segundo especificações de Projeto.

| Código | Un | Descrição | Rendimento | Preço | Importância |
|---|---|---|---|---|---|
| mt33gbg307a | Un | Interruptor intermediário estanque, com grau de proteção IP55 segundo IEC 60439, monobloco, saliente, gama básica, intensidade atribuída 10 AX, tensão atribuída 250 V, com tecla simples e caixa, de cor cinza, segundo EN 60669. (material) | 1.000 | 167.53 | 167.53 |
| mo003 | h | Eletricista. (mão de obra) | 0.280 | 40.91 | 11.45 |
| % | % | Custos diretos complementares | 2 % | 178.98 | 3.58 |
|  |  | Custos diretos |  |  | 182.56 |
