# Aterramento independente de profundidade, método "dardo", com um eléctrodo de aço cobreado de 2 m de comprimento

- Propriedade do ficheiro: CYPE INGENIEROS, S.A.
- Formato: FIEBDC-3/2002
- Âmbito geográfico: Brasil
- Custos indiretos: 3.00 %
- Despesas gerais: 13.00 %
- Lucro: 6.00 %
- IVA: 16.00 %

## I Instalações

### IE Elétricas

#### IEP Linha de terra

**IEP020** Un Aterramento independente de profundidade, método "dardo", com um eléctrodo de aço cobreado de 2 m de comprimento.
Inclui: Marcação. Escavação. Cravação do eléctrodo. Colocação da caixa de visita. Ligação do eléctrodo com a linha de ligação. Enchimento da zona escavada. Ligação à rede de terra. Realização de ensaios.

| Código | Un | Descrição | Rendimento | Preço | Importância |
|---|---|---|---|---|---|
| mt35tte010b | Un | Eléctrodo para rede de terra cobreado com 300 µm, fabricado em aço, de 15 mm de diâmetro e 2 m de comprimento. (material) | 1.000 | 21.68 | 21.68 |
| mt35ttc010a | m | Condutor de cobre nu, de 25 mm². (material) | 0.250 | 1.57 | 0.39 |
| mt35tta040 | Un | Conector tipo grampo para ligação de "dardo". (material) | 1.000 | 1.20 | 1.20 |
| mt35tta010 | Un | Caixa de polipropileno para aterramento, de 300x300 mm, com tampa removível. (material) | 1.000 | 89.13 | 89.13 |
| mt35tta030 | Un | Ponte para comprovação de ligação à terra de la instalação elétrica. (material) | 1.000 | 55.41 | 55.41 |
| mt01art020a | m³ | Terra da própria escavação. (material) | 0.018 | 0.57 | 0.01 |
| mt35tta060 | Un | Saco de 5 kg de sais minerais para a melhoria da condutividade de ligações à terra. (material) | 0.333 | 4.22 | 1.41 |
| mt35www020 | Un | Material auxiliar para instalações de aterramento. (material) | 1.000 | 1.39 | 1.39 |
| mq01ret020b | h | Retroescavadeira sobre pneumáticos 75 CV. (equipamento) | 0.004 | 28.64 | 0.11 |
| mo001 | h | Oficial de 1ª eletricista. (mão de obra) | 0.323 | 5.81 | 1.88 |
| mo093 | h | Ajudante de eletricista. (mão de obra) | 0.323 | 3.49 | 1.13 |
| mo104 | h | Auxiliar de serviços gerais. (mão de obra) | 0.001 | 3.31 | 0.00 |
| % | % | Custos diretos complementares | 2 % | 173.74 | 3.47 |
|  |  | Custos diretos |  |  | 177.21 |
