# Condutor de terra formado por chapa rígida nua de cobre estanhado, de 30x2 mm

- Propriedade do ficheiro: CYPE INGENIEROS, S.A.
- Formato: FIEBDC-3/2002
- Âmbito geográfico: Brasil
- Moeda: BRL
- Custos indiretos: 3.00 %
- Despesas gerais: 13.00 %
- Lucro: 6.00 %
- IVA: 17.00 %

## I Instalações

### IE Elétricas

#### IEP Aterramentos

**IEP025** m Condutor de terra formado por chapa rígida nua de cobre estanhado, de 30x2 mm.
Condutor de terra formado por chapa rígida nua de cobre estanhado, de 30x2 mm. Incluindo ligações realizadas com solda aluminotérmica, grampos e bornes de ligação. Totalmente montado, ligado e testado.
Inclui: Marcação do traçado. Colocação do condutor de terra. Ligação do condutor de terra através de bornes de união.
Critério de medição de projeto: Comprimento medido segundo documentação gráfica de Projeto.
Critério de quantitativos de obra: Medir-se-á o comprimento realmente executado segundo especificações de Projeto.

| Código | Un | Descrição | Rendimento | Preço | Importância |
|---|---|---|---|---|---|
| mt41pca010a | m | Barra condutora de cobre estanhado, nua, de 30x2 mm. (material) | 1.000 | 99.80 | 99.80 |
| mt35www020 | Un | Material auxiliar para instalações de aterramento. (material) | 0.100 | 4.84 | 0.48 |
| mo003 | h | Eletricista. (mão de obra) | 0.111 | 25.85 | 2.87 |
| % | % | Custos diretos complementares | 2 % | 103.15 | 2.06 |
|  |  | Custos diretos |  |  | 105.21 |
