# Válvula limitadora de pressão de latão, de 1/2" DN 15 mm de diâmetro, pressão máxima de entrada de 15 bar, com duas válvulas de secionamento gaveta e filtro de retenção de resíduos

- Propriedade do ficheiro: CYPE INGENIEROS, S.A.
- Formato: FIEBDC-3/2002
- Âmbito geográfico: Brasil
- Custos indiretos: 0.03 %
- Despesas gerais: 13.00 %
- Lucro: 6.00 %
- IVA: 17.00 %

## I Instalações

### IF Abastecimento de água

#### IFB Tubos de alimentação

**IFB030** Un Válvula limitadora de pressão de latão, de 1/2" DN 15 mm de diâmetro, pressão máxima de entrada de 15 bar, com duas válvulas de secionamento gaveta e filtro de retenção de resíduos.
Fornecimento e instalação de válvula limitadora de pressão de latão, de 1/2" DN 15 mm de diâmetro, pressão máxima de entrada de 15 bar e pressão de saída regulável entre 0,5 e 4 bar, com duas válvulas de secionamento gaveta de latão fundido e filtro de retenção de resíduos de latão. Inclusive manômetro, elementos de montagem e outros acessórios necessários para o seu correto funcionamento. Totalmente montada, ligada e testada.
Inclui: Marcação. Colocação e ligação das válvulas de secionamento. Colocação e ligação do filtro. Colocação e ligação da válvula limitadora.
Critério de medição de projeto: Número de unidades previstas, segundo documentação gráfica de Projeto.
Critério de quantitativos de obra: Medir-se-á o número de unidades realmente executadas segundo especificações de Projeto.

| Código | Un | Descrição | Rendimento | Preço | Importância |
|---|---|---|---|---|---|
| mt37svl010a | Un | Válvula limitadora de pressão de latão, de 1/2" DN 15 mm de diâmetro, pressão máxima de entrada de 15 bar e pressão de saída regulável entre 0,5 e 4 bar, temperatura máxima de 70°C, com nípeis. (material) | 1.000 | 23.69 | 23.69 |
| mt42www041 | Un | Manômetro com banho de glicerina e diâmetro de esfera de 100 mm, com tomada vertical, para montagem roscado de 1/4", escala de pressão de 0 a 10 bar. (material) | 1.000 | 13.94 | 13.94 |
| mt37svc010a | Un | Registro de gaveta de latão fundido, para enroscar, de 1/2". (material) | 2.000 | 5.94 | 11.88 |
| mt37www060b | Un | Filtro de retenção de resíduos de latão, com peneiro de aço inoxidável com perfurações de 0,4 mm de diâmetro, com rosca de 1/2", para uma pressão máxima de funcionamento de 16 bar e uma temperatura máxima de 110°C. (material) | 1.000 | 5.09 | 5.09 |
| mt37www010 | Un | Material auxiliar para instalações de abastecimento de água. (material) | 1.000 | 1.43 | 1.43 |
| mo007 | h | Oficial de 1ª encanador. (mão de obra) | 0.223 | 6.40 | 1.43 |
| mo100 | h | Ajudante de encanador. (mão de obra) | 0.223 | 3.83 | 0.85 |
| % | % | Custos diretos complementares | 2 % | 58.31 | 1.17 |
|  |  | Custos diretos |  |  | 59.48 |
