# Depósito auxiliar de alimentação de poliéster reforçado com fibra de vidro

- Propriedade do ficheiro: CYPE INGENIEROS, S.A.
- Formato: FIEBDC-3/2002
- Âmbito geográfico: Brasil
- Custos indiretos: 3.00 %
- Despesas gerais: 13.00 %
- Lucro: 6.00 %
- IVA: 16.00 %

## I Instalações

### IF Abastecimento de água

#### IFD Depósitos/grupos de pressão

**IFD020** Un Depósito auxiliar de alimentação de poliéster reforçado com fibra de vidro, cilíndrico, de 200 litros, com válvula de corte adufa de 1" DN 25 mm para entrada e válvula de corte adufa de 1" DN 25 mm para a saída.
Inclui: Marcação. Limpeza da base de apoio do depósito. Colocação, fixação e montagem do depósito. Colocação e montagem de válvulas. Colocação e fixação de tubulações e acessórios. Colocação dos interruptores de nível.

| Código | Un | Descrição | Rendimento | Preço | Importância |
|---|---|---|---|---|---|
| mt37sve010b | Un | Válvula de esfera de latão niquelado para enroscar de 1/2". (material) | 1.000 | 4.35 | 4.35 |
| mt37svc010f | Un | Válvula adufa de latão fundido, para enroscar, de 1". (material) | 1.000 | 10.13 | 10.13 |
| mt41aco200c | Un | Válvula de flutuador de 1" de diâmetro, para uma pressão máxima de 6 bar, com corpo de latão, bóia esférica roscada de latão e obturador de borracha. (material) | 1.000 | 81.07 | 81.07 |
| mt37dps010a | Un | Depósito de poliéster reforçado com fibra de vidro, cilíndrico, de 200 litros, com tampa, arejador e transbordador, para utilização alimentar. (material) | 1.000 | 134.28 | 134.28 |
| mt41aco210 | Un | Interruptor de nível com bóia, com contato de 14 A, esfera e contrapeso. (material) | 2.000 | 17.64 | 35.28 |
| mt37svc010f | Un | Válvula adufa de latão fundido, para enroscar, de 1". | 1.000 | 10.13 | 10.13 |
| mt37www010 | Un | Material auxiliar para instalações de abastecimento de água. (material) | 1.000 | 1.47 | 1.47 |
| mo006 | h | Oficial de 1ª encanador. (mão de obra) | 0.512 | 5.81 | 2.97 |
| mo098 | h | Ajudante de encanador. (mão de obra) | 0.512 | 3.49 | 1.79 |
| mo001 | h | Oficial de 1ª eletricista. (mão de obra) | 0.320 | 5.81 | 1.86 |
| % | % | Custos diretos complementares | 2 % | 283.33 | 5.67 |
|  |  | Custos diretos |  |  | 289.00 |
