# Válvula de assento de latão, de 1/2" de diâmetro, com manípulo e embelezador de aço inoxidável

- Propriedade do ficheiro: CYPE INGENIEROS, S.A.
- Formato: FIEBDC-3/2002
- Âmbito geográfico: Brasil
- Custos indiretos: 0.03 %
- Despesas gerais: 13.00 %
- Lucro: 6.00 %
- IVA: 17.00 %

## I Instalações

### IF Abastecimento de água

#### IFI Instalação interior

**IFI008** Un Válvula de assento de latão, de 1/2" de diâmetro, com manípulo e embelezador de aço inoxidável.
Fornecimento e instalação de válvula de assento de latão, de 1/2" de diâmetro, com manípulo e embelezador de aço inoxidável. Totalmente montada, ligada e testada.
Inclui: Marcação. Ligação da válvula aos tubos.
Critério de medição de projeto: Número de unidades previstas, segundo documentação gráfica de Projeto.
Critério de quantitativos de obra: Medir-se-á o número de unidades realmente executadas segundo especificações de Projeto.

| Código | Un | Descrição | Rendimento | Preço | Importância |
|---|---|---|---|---|---|
| mt37sva020a | Un | Válvula de assento de latão, de 1/2" de diâmetro, com manípulo e embelezador de aço inoxidável. (material) | 1.000 | 9.01 | 9.01 |
| mt37www010 | Un | Material auxiliar para instalações de abastecimento de água. (material) | 1.000 | 1.43 | 1.43 |
| mo007 | h | Oficial de 1ª encanador. (mão de obra) | 0.131 | 6.40 | 0.84 |
| mo100 | h | Ajudante de encanador. (mão de obra) | 0.131 | 3.83 | 0.50 |
| % | % | Custos diretos complementares | 2 % | 11.78 | 0.24 |
|  |  | Custos diretos |  |  | 12.02 |
