# Coletor

- Propriedade do ficheiro: CYPE INGENIEROS, S.A.
- Formato: FIEBDC-3/2002
- Âmbito geográfico: Brasil
- Moeda: BRL
- Custos indiretos: 3.00 %
- Despesas gerais: 13.00 %
- Lucro: 6.00 %
- IVA: 17.00 %

## I Instalações

### IG Gases combustíveis

#### IGI Instalação interior

**IGI025** Un Coletor.
Coletor de cobre, com entrada de 3/4" de diâmetro e três derivações de 3/4" de diâmetro, para união roscada, manômetro de aço inoxidável e registro de esfera de latão com comando de borboleta. Inclusive aterramento, elementos de montagem e outros acessórios necessários para o seu correto funcionamento.
Inclui: Marcação. Colocação e fixação do coletor. Montagem, ligação e verificação do seu correto funcionamento.
Critério de medição de projeto: Número de unidades previstas, segundo documentação gráfica de Projeto.
Critério de quantitativos de obra: Medir-se-á o número de unidades realmente executadas segundo especificações de Projeto.

| Código | Un | Descrição | Rendimento | Preço | Importância |
|---|---|---|---|---|---|
| mt43acc010b | Un | Coletor de cobre, com entrada de 3/4" de diâmetro e três derivações de 3/4" de diâmetro, para união roscada. (material) | 1.000 | 225.59 | 225.59 |
| mt43acc020 | Un | Manômetro de aço inoxidável para uma pressão de 0 a 600 mbar, de 100 mm de diâmetro, rosca de ligação de 1/2" e precisão do 0,5%. (material) | 1.000 | 282.37 | 282.37 |
| mt43acv060a | Un | Registro de esfera de latão com comando de borboleta, com rosca cilíndrica GAS fêmea-macho de 1/2" de diâmetro, PN=5 bar. (material) | 1.000 | 37.62 | 37.62 |
| mt35ttc010a | m | Condutor de cobre nu, de 25 mm². (material) | 2.000 | 8.70 | 17.40 |
| mt35ttc030 | Un | Abraçadeira de latão. (material) | 1.000 | 9.38 | 9.38 |
| mt35tte010b | Un | Eletrodo para rede de terra cobreado com 300 µm, fabricado em aço, de 15 mm de diâmetro e 2 m de comprimento. (material) | 1.000 | 120.54 | 120.54 |
| mo010 | h | Instalador de gás. (mão de obra) | 0.471 | 40.91 | 19.27 |
| mo109 | h | Ajudante de instalador de gás. (mão de obra) | 0.471 | 30.78 | 14.50 |
| % | % | Custos diretos complementares | 2 % | 726.67 | 14.53 |
|  |  | Custos diretos |  |  | 741.20 |
