# Eletroválvula

- Propriedade do ficheiro: CYPE INGENIEROS, S.A.
- Formato: FIEBDC-3/2002
- Âmbito geográfico: Brasil
- Moeda: BRL
- Custos indiretos: 3.00 %
- Despesas gerais: 13.00 %
- Lucro: 6.00 %
- IVA: 17.00 %

## I Instalações

### IG Gás

#### IGI Instalação interior

**IGI030** Un Eletroválvula.
Eletroválvula automática de latão de 3/4" de diâmetro, pressão máxima de entrada de 0,2 bar, alimentação a 230 V, normalmente fechada, para ligação a sistemas mecânicos de ventilação e/ou extração de cozinhas profissionais.
Inclui: Colocação e fixação da eletroválvula. Montagem, ligação e verificação do seu correto funcionamento.
Critério de medição de projeto: Número de unidades previstas, segundo documentação gráfica de Projeto.
Critério de quantitativos de obra: Medir-se-á o número de unidades realmente executadas segundo especificações de Projeto.

| Código | Un | Descrição | Rendimento | Preço | Importância |
|---|---|---|---|---|---|
| mt43cpt040d | Un | Eletroválvula automática de latão de 3/4" de diâmetro, pressão máxima de entrada de 0,2 bar, alimentação a 230 V, normalmente fechada. (material) | 1.000 | 123.25 | 123.25 |
| mo010 | h | Instalador de gás. (mão de obra) | 0.191 | 40.02 | 7.64 |
| mo109 | h | Ajudante de instalador de gás. (mão de obra) | 0.191 | 34.41 | 6.57 |
| % | % | Custos diretos complementares | 2 % | 137.46 | 2.75 |
|  |  | Custos diretos |  |  | 140.21 |
