# Instalação interior de gás em habitação unifamiliar

- Propriedade do ficheiro: CYPE INGENIEROS, S.A.
- Formato: FIEBDC-3/2002
- Âmbito geográfico: Brasil
- Moeda: BRL
- Custos indiretos: 3.00 %
- Despesas gerais: 13.00 %
- Lucro: 6.00 %
- IVA: 17.00 %

## I Instalações

### IG Gases combustíveis

#### IGI Instalação interior

**IGI015** Un Instalação interior de gás em habitação unifamiliar.
Instalação interior de gás em habitação unifamiliar, com capacidade para 2 aparelhos, realizada com tubulação de cobre, com tubo de revestimento plástico, que liga ao ponto de entrada da habitação ou o registro individual com cada um dos aparelhos a gás, composta dos seguintes trechos: trecho comum de 22 mm de diâmetro e 10 m de comprimento e 2 ramificações a cada consumo, de 22 mm de diâmetro e 8 m de comprimento e de 22 mm de diâmetro e 7 m de comprimento. Incluindo registros macho-macho de ligação de aparelhos para o corte de abastecimento de gás, com ligações por junta plana, pasta de enchimento e elementos de fixação, colocados através de soldagem por capilaridade.
Critérios considerados na determinação do preço da unidade de obra: O preço não inclui o registro individual.
Inclui: Marcação do traçado das tubulações e da localização das válvulas. Colocação do tubo de revestimento. Colocação e fixação de tubos e válvulas. Montagem, ligação e verificação do seu correto funcionamento.
Critério de medição de projeto: Número de unidades previstas, segundo documentação gráfica de Projeto.
Critério de quantitativos de obra: Medir-se-á o número de unidades realmente executadas segundo especificações de Projeto.

| Código | Un | Descrição | Rendimento | Preço | Importância |
|---|---|---|---|---|---|
| mt43tco010dg | m | Tubo de cobre estirado a frio sem solda, diâmetro D=20/22 mm e 1 mm de espessura, com o preço incrementado em 30% relativamente a acessórios e peças especiais. (material) | 25.000 | 11.53 | 288.25 |
| mt35aia090ad | m | Tubo rígido de PVC, ligável, dobrável a quente, de cor preto, de 32 mm de diâmetro nominal, para canalização fixa na superfície. Resistência à compressão 1250 N, resistência ao impacto 2 joules, temperatura de trabalho -5°C até 60°C, com grau de proteção IP547, propriedades eléctricas: isolante, não propagador da chama. Inclusive abraçadeiras, elementos de fixação e acessórios (curvas, manguitos, tês, cotovelos e curvas flexíveis). (material) | 20.000 | 20.85 | 417.00 |
| mt27tec020 | kg | Pasta hidrófuga. (material) | 0.800 | 1.80 | 1.44 |
| mt43acv010c | Un | Válvula macho-macho com base e ligações por junta plana, com rosca cilíndrica GAS de 3/4" de diâmetro. (material) | 2.000 | 30.63 | 61.26 |
| mo010 | h | Instalador de gás. (mão de obra) | 6.113 | 40.91 | 250.08 |
| mo109 | h | Ajudante de instalador de gás. (mão de obra) | 6.113 | 30.78 | 188.16 |
| % | % | Custos diretos complementares | 2 % | 1206.19 | 24.12 |
|  |  | Custos diretos |  |  | 1230.31 |
