# Luminária. Instalação em superfície

- Propriedade do ficheiro: CYPE INGENIEROS, S.A.
- Formato: FIEBDC-3/2002
- Âmbito geográfico: Brasil
- Moeda: BRL
- Custos indiretos: 3.00 %
- Despesas gerais: 13.00 %
- Lucro: 6.00 %
- IVA: 17.00 %

## I Instalações

### II Iluminação

#### III Interior

**III140** Un Luminária. Instalação em superfície.
Luminária quadrada, de 652x652x100 mm, para 4 lâmpadas fluorescentes TL de 18 W, com corpo de luminária de chapa de aço, acabamento lacado, de cor branca, cantoneiras de ABS e lâminas transversais estriadas; refletor de alumínio, acabamento brilhante; balastro magnético; proteção IP20 e isolamento classe F. Instalação em superfície. Inclusive lâmpadas.
Inclui: Marcação. Montagem, ligação e verificação do seu correto funcionamento.
Critério de medição de projeto: Número de unidades previstas, segundo documentação gráfica de Projeto.
Critério de quantitativos de obra: Medir-se-á o número de unidades realmente executadas segundo especificações de Projeto.

| Código | Un | Descrição | Rendimento | Preço | Importância |
|---|---|---|---|---|---|
| mt34lam120cs | Un | Luminária quadrada, de 652x652x100 mm, para 4 lâmpadas fluorescentes TL de 18 W, com corpo de luminária de chapa de aço, acabamento lacado, de cor branca, cantoneiras de ABS e lâminas transversais estriadas; refletor de alumínio, acabamento brilhante; balastro magnético; proteção IP20 e isolamento classe F, para instalar na superfície. (material) | 1.000 | 811.64 | 811.64 |
| mt34tuf010k | Un | Tubo fluorescente TL de 18 W. (material) | 4.000 | 55.52 | 222.08 |
| mo003 | h | Eletricista. (mão de obra) | 0.168 | 34.98 | 5.88 |
| mo102 | h | Ajudante de eletricista. (mão de obra) | 0.168 | 30.09 | 5.06 |
| % | % | Custos diretos complementares | 2 % | 1044.66 | 20.89 |
|  |  | Custos diretos |  |  | 1065.55 |
