# Luminária. Instalação suspensa

- Propriedade do ficheiro: CYPE INGENIEROS, S.A.
- Formato: FIEBDC-3/2002
- Âmbito geográfico: Brasil
- Moeda: BRL
- Custos indiretos: 3.00 %
- Despesas gerais: 13.00 %
- Lucro: 6.00 %
- IVA: 17.00 %

## I Instalações

### II Iluminação

#### III Interior

**III150** Un Luminária. Instalação suspensa.
Luminária linear, de 1486x85x85 mm, para 1 lâmpada fluorescente T5 de 49 W, com corpo de luminária formado por perfis de alumínio extrudido, acabamento termoesmaltado de cor cinza RAL 9006; tampas finais; difusor opalino de alta transmitância; refletor interior acabamento termoesmaltado, de cor branca; proteção IP20. Inclusive lâmpadas.
Inclui: Marcação. Montagem, ligação e verificação do seu correto funcionamento.
Critério de medição de projeto: Número de unidades previstas, segundo documentação gráfica de Projeto.
Critério de quantitativos de obra: Medir-se-á o número de unidades realmente executadas segundo especificações de Projeto.

| Código | Un | Descrição | Rendimento | Preço | Importância |
|---|---|---|---|---|---|
| mt34ode470ba | Un | Luminária linear, de 1486x85x85 mm, para 1 lâmpada fluorescente T5 de 49 W, com corpo de luminária formado por perfis de alumínio extrudido, acabamento termoesmaltado de cor cinza RAL 9006; tampas finais; difusor opalino de alta transmitância; refletor interior acabamento termoesmaltado, de cor branca; proteção IP20. (material) | 1.000 | 1154.84 | 1154.84 |
| mt34tuf010f | Un | Tubo fluorescente T5 de 49 W. (material) | 1.000 | 47.83 | 47.83 |
| mo003 | h | Eletricista. (mão de obra) | 0.224 | 34.98 | 7.84 |
| mo102 | h | Ajudante de eletricista. (mão de obra) | 0.224 | 30.09 | 6.74 |
| % | % | Custos diretos complementares | 2 % | 1217.25 | 24.35 |
|  |  | Custos diretos |  |  | 1241.60 |
