# Iluminação de emergência em zonas comuns

- Propriedade do ficheiro: CYPE INGENIEROS, S.A.
- Formato: FIEBDC-3/2002
- Âmbito geográfico: Brasil
- Moeda: BRL
- Custos indiretos: 3.00 %
- Despesas gerais: 13.00 %
- Lucro: 6.00 %
- IVA: 17.00 %

## I Instalações

### IO Contra incêndios

#### IOA Iluminação de emergência

**IOA020** Un Iluminação de emergência em zonas comuns.
Luminária de emergência, com tubo linear fluorescente, 6 W - G5, fluxo luminoso 155 lúmens, carcaça de 245x110x58 mm, classe II, IP42, com baterias de Ni-Cd de alta temperatura, autonomia de 1 h, alimentação a 230 V, tempo de carga 24 h. Instalação em superfície em zonas comuns. Inclusive acessórios e elementos de fixação.
Inclui: Marcação. Fixação e nivelação. Montagem, ligação e verificação do seu correto funcionamento.
Critério de medição de projeto: Número de unidades previstas, segundo documentação gráfica de Projeto.
Critério de quantitativos de obra: Medir-se-á o número de unidades realmente executadas segundo especificações de Projeto.

| Código | Un | Descrição | Rendimento | Preço | Importância |
|---|---|---|---|---|---|
| mt34aem010d | Un | Luminária de emergência, com tubo linear fluorescente, 6 W - G5, fluxo luminoso 155 lúmens, carcaça de 245x110x58 mm, classe II, IP42, com baterias de Ni-Cd de alta temperatura, autonomia de 1 h, alimentação a 230 V, tempo de carga 24 h. Inclusive acessórios e elementos de fixação. (material) | 1.000 | 279.47 | 279.47 |
| mo003 | h | Eletricista. (mão de obra) | 0.224 | 34.98 | 7.84 |
| mo102 | h | Ajudante de eletricista. (mão de obra) | 0.224 | 30.09 | 6.74 |
| % | % | Custos diretos complementares | 2 % | 294.05 | 5.88 |
|  |  | Custos diretos |  |  | 299.93 |
