# Sistema de proteção passiva contra incêndios de viga de aço HEA 100

- Propriedade do ficheiro: CYPE INGENIEROS, S.A.
- Formato: FIEBDC-3/2002
- Âmbito geográfico: Brasil
- Moeda: BRL
- Custos indiretos: 3.00 %
- Despesas gerais: 13.00 %
- Lucro: 6.00 %
- IVA: 17.00 %

## I Instalações

### IO Contra incêndios

#### IOJ Proteção passiva contra incêndios

**IOJ020** m Sistema de proteção passiva contra incêndios de viga de aço HEA 100, protegida em 3 faces e com uma resistência ao fogo de 30 minutos, através de recobrimento com placas de gesso acartonado incombustíveis, fixadas com clipes e perfis metálicos. Inclusive fixações, parafusos e massa e fita para o tratamento de juntas.
Sistema de proteção passiva contra incêndios de viga de aço HEA 100, protegida em 3 faces e com uma resistência ao fogo de 30 minutos, através de recobrimento com placas de gesso acartonado incombustíveis, fixadas com clipes e perfis metálicos. Inclusive fixações, parafusos e massa e fita para o tratamento de juntas.
Inclui: Marcação. Colocação dos perfis angulares mediante fixações. Instalação de clipes. Colocação à pressão das mestras contra os clipes. Aparafusamento das placas aos perfis angulares e às mestras. Tratamento de juntas. Emassamento superficial.
Critério de medição de projeto: Comprimento medido segundo documentação gráfica de Projeto.
Critério de quantitativos de obra: Medir-se-á o comprimento realmente executado segundo especificações de Projeto.

| Código | Un | Descrição | Rendimento | Preço | Importância |
|---|---|---|---|---|---|
| mt12psg200e | m | Perfil angular 30x30x0,7 mm, de aço galvanizado. (material) | 2.000 | 2.15 | 4.30 |
| mt12psg082 | Un | Fixação para concreto. (material) | 3.200 | 0.56 | 1.79 |
| mt12psg050c | m | Mestra 60/27 de chapa de aço galvanizado, de largura 60 mm. (material) | 2.000 | 3.89 | 7.78 |
| mt12pmk011a | Un | Clipe de proteção de 72x48x41 mm. (material) | 3.200 | 3.53 | 11.30 |
| mt12psg010l | m² | Placa de gesso acartonado reforçada com tecido de fibra GM-F / 1200 / comprimento / 15 / com as bordas longitudinais afinados, revestido na face e costas por tecido de fibra de vidro não combustível. (material) | 0.475 | 55.02 | 26.13 |
| mt12psg010o | m² | Placa de gesso acartonado reforçada com tecido de fibra GM-F / 1200 / comprimento / 25 / com as bordas longitudinais afinados, revestido na face e costas por tecido de fibra de vidro não combustível. (material) | 0.292 | 78.23 | 22.84 |
| mt12psg081b | Un | Parafuso autoperfurante 3,5x25 mm. (material) | 30.000 | 0.02 | 0.60 |
| mt12psg030a | kg | Pasta para juntas. (material) | 2.550 | 3.40 | 8.67 |
| mt12psg040 | m | Fita de juntas. (material) | 2.000 | 0.09 | 0.18 |
| mo053 | h | Montador de pré-fabricados interiores. (mão de obra) | 0.167 | 28.28 | 4.72 |
| mo100 | h | Ajudante de montador de pré-fabricados interiores. (mão de obra) | 0.167 | 18.53 | 3.09 |
| % | % | Custos diretos complementares | 2 % | 91.40 | 1.83 |
|  |  | Custos diretos |  |  | 93.23 |
