# Proteção passiva contra incêndios de viga de aço HEA 100

- Propriedade do ficheiro: CYPE INGENIEROS, S.A.
- Formato: FIEBDC-3/2002
- Âmbito geográfico: Brasil
- Custos indiretos: 3.00 %
- Despesas gerais: 13.00 %
- Lucro: 6.00 %
- IVA: 17.00 %

## I Instalações

### IO Contra incêndios

#### IOJ Proteção passiva contra incêndios

**IOJ022** m Proteção passiva contra incêndios de viga de aço HEA 100, protegida em 3 faces e com uma estabilidade ao fogo de 30 minutos, através de recobrimento com painel rígido de lã de rocha, Conlit P "ROCKWOOL", não revestido, de 25 mm de espessura, fixado com adesivo Cola Conlit "ROCKWOOL".
Fornecimento e instalação de sistema de proteção passiva contra incêndios de viga de aço HEA 100, protegida em 3 faces e com uma estabilidade ao fogo de 30 minutos, através de recobrimento com painel rígido de lã de rocha, Conlit P "ROCKWOOL", não revestido, de 25 mm de espessura, fixado com adesivo Cola Conlit "ROCKWOOL". Incluindo parte proporcional de cortes, fixações e limpeza. Totalmente montado.
Inclui: Marcação. Corte e ajuste dos painéis. Colocação com adesivo.
Critério de medição de projeto: Comprimento medido segundo documentação gráfica de Projeto.
Critério de quantitativos de obra: Medir-se-á o comprimento realmente executado segundo especificações de Projeto.

| Código | Un | Descrição | Rendimento | Preço | Importância |
|---|---|---|---|---|---|
| mt16lrw080ca | m² | Painel rígido de lã de rocha Conlit 150 P "ROCKWOOL", não revestido, de 25 mm de espessura, resistência térmica 0,609756 m²K/W, condutibilidade térmica 0,041 W/(mK), densidade 180 kg/m³, calor específico 0,84 J/kgK e fator de resistência à difusão do vapor de água 1,3,Euroclasse A1 de reação ao fogo, para proteção contra incêndios de elementos construtivos. (material) | 0.307 | 17.57 | 5.39 |
| mt16lrw081b | kg | Adesivo à base de silicatos, Cola Conlit 303 "ROCKWOOL", de pega lenta, para a colagem de peças de lã de rocha tipo Conlit, entre elas e a suportes de aço, em instalações submetidas a altas temperaturas ou elementos de proteção passiva contra incêndios (material) | 0.058 | 8.54 | 0.50 |
| mo052 | h | Oficial de 1ª montador de pré-fabricados interiores. (mão de obra) | 0.097 | 6.40 | 0.62 |
| mo098 | h | Ajudante de montador de pré-fabricados interiores. (mão de obra) | 0.097 | 3.83 | 0.37 |
| % | % | Custos diretos complementares | 2 % | 6.88 | 0.14 |
|  |  | Custos diretos |  |  | 7.02 |
