# Pára-raios de malha condutora (Gaiola de Faraday)

- Propriedade do ficheiro: CYPE INGENIEROS, S.A.
- Formato: FIEBDC-3/2002
- Âmbito geográfico: Brasil
- Moeda: BRL
- Custos indiretos: 3.00 %
- Despesas gerais: 13.00 %
- Lucro: 6.00 %
- IVA: 17.00 %

## I Instalações

### IP Proteção contra descargas atmosféricas (SPDA)

#### IPE Sistemas externos

**IPE020** Un Pára-raios de malha condutora (Gaiola de Faraday).
Sistema externo de proteção contra descargas atmosféricas (SPDA), formado por pára-raios tipo malha condutora (Gaiola de Faraday), com retícula de 5x5 m e 10 m de distância entre baixadas, de barra condutora de cobre, nua, de 30x2 mm e 5 hastes captadoras de aço inoxidável e 1 m de altura, colocadas em coberturas sobre suporte de concreto. Incluindo suportes, peças especiais, vias de faíscas, tubos de proteção das baixadas e tomadas de terra com barra condutora de cobre estanhado.
Inclui: Marcação. Colocação do suporte de concreto. Execução da aterramento. Montagem, ligação e verificação do seu correto funcionamento.
Critério de medição de projeto: Número de unidades previstas, segundo documentação gráfica de Projeto.
Critério de quantitativos de obra: Medir-se-á o número de unidades realmente executadas segundo especificações de Projeto.

| Código | Un | Descrição | Rendimento | Preço | Importância |
|---|---|---|---|---|---|
| mt41pca010a | m | Barra condutora de cobre estanhado, nua, de 30x2 mm. (material) | 107.000 | 359.56 | 38472.92 |
| mt41pea030dbh | Un | Ponta captadora de aço inoxidável, de 16 mm de diâmetro e 1 m de altura. (material) | 5.000 | 557.94 | 2789.70 |
| mt41paa100a | Un | Suporte de concreto, para fixação de ponta captadora de 16 mm de diâmetro e 1 m de comprimento. (material) | 5.000 | 183.77 | 918.85 |
| mt41paa102a | Un | Junta plana, para suporte de concreto. (material) | 5.000 | 109.59 | 547.95 |
| mt41paa130a | Un | Peça de latão, para união de terminal aéreo a cabo de cobre de 8 a 10 mm de diâmetro ou barra condutora de cobre estanhado de 30x2 mm. (material) | 5.000 | 133.43 | 667.15 |
| mt41paa055a | Un | Suporte cónico de polipropileno, com tampa para o enchimento e base de 140x140x80 mm, para fixação do grampo a superfícies horizontais. (material) | 35.000 | 40.73 | 1425.55 |
| mt41paa054a | Un | Grampo de nylon de 23x23x17 mm, para fixação de barra condutora de cobre estanhado de 30x2 mm. (material) | 74.000 | 17.86 | 1321.64 |
| mt41paa050a | Un | Grampo de aço inoxidável, para fixação de barra condutora de entre 30x2 mm e 30x3,5 mm de seção a parede. (material) | 1.000 | 154.02 | 154.02 |
| mt41pea040a | Un | Terminal aéreo, de aço inoxidável, de 20 mm de diâmetro e 0,5 m de altura. (material) | 2.000 | 686.11 | 1372.22 |
| mt41paa110a | Un | Suporte, para fixação de terminal aéreo a mastro de antena de diâmetro máximo 50 mm. (material) | 1.000 | 361.83 | 361.83 |
| mt41paa120a | Un | Suporte em ângulo, para fixação de terminal aéreo a superfície vertical. (material) | 1.000 | 173.25 | 173.25 |
| mt41paa090a | Un | Suporte de aço inoxidável, para fixação de grampo a perfil metálico. (material) | 1.000 | 79.18 | 79.18 |
| mt41paa070a | Un | Caminho de faíscas, para mastro de antena e ligação a chapa de cobre estanhado. (material) | 1.000 | 1813.05 | 1813.05 |
| mt41paa080a | Un | Caminho de faíscas, para união entre tomadas de terra. (material) | 3.000 | 1688.32 | 5064.96 |
| mt41paa053a | Un | Manguito de latão de 55x55 mm com placa intermediária, para união múltipla de cabos de cobre de 8 a 10 mm de diâmetro e barras condutoras de cobre estanhado de 30x2 mm. (material) | 17.000 | 203.98 | 3467.66 |
| mt41paa052a | Un | Manga seccionadora de latão, de 70x50x15 mm, com sistema de dobradiça, para união de barras condutoras de entre 30x2 mm e 30x3,5 mm de seção. (material) | 2.000 | 263.41 | 526.82 |
| mt41pca020a | Un | Tubo de aço galvanizado, de 2 m de comprimento, para a proteção da baixada da barra condutora. (material) | 2.000 | 357.86 | 715.72 |
| mt35ata010a | Un | Caixa de polipropileno para aterramento, de 250x250x250 mm, com tampa removível. (material) | 4.000 | 827.46 | 3309.84 |
| mt35ata020a | Un | Ponte para comprovação de ligação à terra de la instalação elétrica. (material) | 2.000 | 627.39 | 1254.78 |
| mt35ate020a | Un | Eletrodo para rede de terra cobreado com 254 µm, fabricado em aço, de 14,3 mm de diâmetro e 2 m de comprimento. (material) | 2.000 | 314.99 | 629.98 |
| mt41paa140a | Un | Peça de latão, para união de eletrodo de circuito de terra a cabo de cobre de 8 a 10 mm de diâmetro ou barra condutora de cobre estanhado de 30x2 mm. (material) | 2.000 | 133.43 | 266.86 |
| mt35ata030a | Un | Embalagem de 5 kg de gel concentrado, ecológico e não corrosivo, para a preparação de 20 litros de melhorador da condutividade de ligação à terra. (material) | 2.000 | 626.47 | 1252.94 |
| mo007 | h | Instalador de pára-raios. (mão de obra) | 32.738 | 40.91 | 1339.31 |
| mo106 | h | Ajudante de instalador de pára-raios. (mão de obra) | 32.738 | 30.78 | 1007.68 |
| % | % | Custos diretos complementares | 2 % | 68933.86 | 1378.68 |
|  |  | Custos diretos |  |  | 70312.54 |
