# Dutos de chapa galvanizada de 1,2 mm de espessura, com classificação de resistência ao fogo E600/120 e juntas transversais com abraçadeira tipo Metu

- Propriedade do ficheiro: CYPE INGENIEROS, S.A.
- Formato: FIEBDC-3/2002
- Âmbito geográfico: Brasil
- Custos indiretos: 3.00 %
- Despesas gerais: 13.00 %
- Lucro: 6.00 %
- IVA: 16.00 %

## I Instalações

### IS Drenagem de águas

#### ISG Ventilação mecânica para garagens

**ISG020** m² Dutos de chapa galvanizada de 1,2 mm de espessura, com classificação de resistência ao fogo E600/120 e juntas transversais com abraçadeira tipo Metu.
Inclui: Marcação do traçado dos dutos. Marcação e posterior ancoragem dos suportes dos dutos. Montagem e fixação de dutos. Ligações entre a rede de dutos e os ventiladores ou caixas de ventilação. Realização de ensaios.

| Código | Un | Descrição | Rendimento | Preço | Importância |
|---|---|---|---|---|---|
| mt42con115r | Un | Repercussão, por m², de material auxiliar para fixação à obra de dutos autoportantes para a distribuição de ar em ventilação e climatização. (material) | 1.000 | 3.17 | 3.17 |
| mt42con110r | m² | Chapa galvanizada de 1,2 mm de espessura, com classificação de resistência ao fogo E600/120 e juntas transversais com abraçadeira tipo Metu e vedada com massa resistente a altas temperaturas, para a formação de dutos autoportantes para a distribuição de ar em ventilação e climatização. (material) | 1.050 | 21.13 | 22.19 |
| mo011 | h | Oficial de 1ª montador de dutos de chapa metálica. (mão de obra) | 0.763 | 5.81 | 4.43 |
| mo079 | h | Ajudante de montador de dutos de chapa metálica. (mão de obra) | 0.763 | 3.49 | 2.66 |
| % | % | Custos diretos complementares | 2 % | 32.45 | 0.65 |
|  |  | Custos diretos |  |  | 33.10 |
