# Grelha de retorno, de alumínio extrudido, anodizado cor natural E6-C-0, com lâminas horizontais reguláveis individualmente, de 625x125 mm, montada na duto metálico retangular

- Propriedade do ficheiro: CYPE INGENIEROS, S.A.
- Formato: FIEBDC-3/2002
- Âmbito geográfico: Brasil
- Custos indiretos: 3.00 %
- Despesas gerais: 13.00 %
- Lucro: 6.00 %
- IVA: 16.00 %

## I Instalações

### IS Drenagem de águas

#### ISG Ventilação mecânica para garagens

**ISG030** Un Grelha de retorno, de alumínio extrudido, anodizado cor natural E6-C-0, com lâminas horizontais reguláveis individualmente, de 625x125 mm, montada na duto metálico retangular.
Inclui: Marcação. Montagem e fixação da grelha no duto.

| Código | Un | Descrição | Rendimento | Preço | Importância |
|---|---|---|---|---|---|
| mt42trx010bae | Un | Grelha de retorno, de alumínio extrudido, anodizado cor natural E6-C-0, com lâminas horizontais reguláveis individualmente, de 625x125 mm, fixação através de parafusos à vista. (material) | 1.000 | 47.96 | 47.96 |
| mo009 | h | Oficial de 1ª montador. (mão de obra) | 0.290 | 5.81 | 1.68 |
| mo075 | h | Ajudante de montador. (mão de obra) | 0.290 | 3.49 | 1.01 |
| % | % | Custos diretos complementares | 2 % | 50.65 | 1.01 |
|  |  | Custos diretos |  |  | 51.66 |
