# Arejador de admissão, vazão máxima 10 l/s, de 1200x80x12 mm, para ventilação híbrida

- Propriedade do ficheiro: CYPE INGENIEROS, S.A.
- Formato: FIEBDC-3/2002
- Âmbito geográfico: Brasil
- Custos indiretos: 3.00 %
- Despesas gerais: 13.00 %
- Lucro: 6.00 %
- IVA: 16.00 %

## I Instalações

### IS Drenagem de águas

#### ISH Ventilação híbrida para habitações

**ISH010** Un Arejador de admissão, vazão máxima 10 l/s, de 1200x80x12 mm, para ventilação híbrida.
Inclui: Marcação. Fixação do arejador por cima da esquadria.

| Código | Un | Descrição | Rendimento | Preço | Importância |
|---|---|---|---|---|---|
| mt20svg035aa | Un | Arejador de admissão, de alumínio lacado em cor a escolher do catálogo RAL, vazão máxima 10 l/s, de 1200x80x12 mm, com abertura de 800x12 mm, isolamento acústico de 39 dB e filtro antipoluição tipo S30, para colocar em posição horizontal encima da esquadria exterior de alumínio ou PVC, até 80 mm de profundidade. (material) | 1.000 | 42.60 | 42.60 |
| mo009 | h | Oficial de 1ª montador. (mão de obra) | 0.193 | 5.81 | 1.12 |
| mo075 | h | Ajudante de montador. (mão de obra) | 0.193 | 3.49 | 0.67 |
| % | % | Custos diretos complementares | 2 % | 44.39 | 0.89 |
|  |  | Custos diretos |  |  | 45.28 |
