# Extrator estático mecânico, de 153 mm de diâmetro e 415 mm de altura, de 250 m³/h de vazão máxima, em habitação unifamiliar

- Propriedade do ficheiro: CYPE INGENIEROS, S.A.
- Formato: FIEBDC-3/2002
- Âmbito geográfico: Brasil
- Custos indiretos: 3.00 %
- Despesas gerais: 13.00 %
- Lucro: 6.00 %
- IVA: 16.00 %

## I Instalações

### IS Drenagem de águas

#### ISH Ventilação híbrida para habitações

**ISH030** Un Extrator estático mecânico, de 153 mm de diâmetro e 415 mm de altura, de 250 m³/h de vazão máxima, em habitação unifamiliar.
Inclui: Marcação. Colocação do extrator de chaminé.

| Código | Un | Descrição | Rendimento | Preço | Importância |
|---|---|---|---|---|---|
| mt20svi020a | Un | Extrator estático mecânico, de 153 mm de diâmetro e 415 mm de altura, de 250 m³/h de vazão máxima, 137 W de potência máxima com motor de alimentação monofásica (230V/50Hz) e 900 r.p.m. de velocidade máxima. (material) | 1.000 | 660.64 | 660.64 |
| mt20svg100 | Un | Material de fixação para dutos de ventilação. (material) | 1.000 | 2.53 | 2.53 |
| mo009 | h | Oficial de 1ª montador. (mão de obra) | 0.257 | 5.81 | 1.49 |
| mo075 | h | Ajudante de montador. (mão de obra) | 0.257 | 3.49 | 0.90 |
| % | % | Custos diretos complementares | 2 % | 665.56 | 13.31 |
|  |  | Custos diretos |  |  | 678.87 |
