# Dispositivo de controle centralizado constituído por armário de programação

- Propriedade do ficheiro: CYPE INGENIEROS, S.A.
- Formato: FIEBDC-3/2002
- Âmbito geográfico: Brasil
- Custos indiretos: 3.00 %
- Despesas gerais: 13.00 %
- Lucro: 6.00 %
- IVA: 16.00 %

## I Instalações

### IS Drenagem de águas

#### ISH Ventilação híbrida para habitações

**ISH040** Un Dispositivo de controle centralizado constituído por armário de programação, para controle de até 8 extratores estáticos mecânicos em edifício multifamiliar, com sistema automático de funcionamento simultâneo e anemómetro.
Inclui: Marcação da canalização elétrica e elementos que compõem a instalação. Estendimento e fixação do tubo protetor dos cabos. Colocação de cabos. Montagem e ligação do dispositivo de controle.

| Código | Un | Descrição | Rendimento | Preço | Importância |
|---|---|---|---|---|---|
| mt20svi025b | Un | Armário de programação, composto por caixa de superfície estanque, de 300x200x150 mm, disjuntor, transformador e programador eletrônico, para controle de até 8 extratores estáticos mecânicos em edifício multifamiliar. (material) | 1.000 | 2042.34 | 2042.34 |
| mt20svi027a | Un | Sistema automático de funcionamento simultâneo. (material) | 1.000 | 175.31 | 175.31 |
| mt20svi028a | Un | Anemómetro. (material) | 1.000 | 651.73 | 651.73 |
| mt35aia090aa | m | Tubo rígido de PVC, roscável, dobrável a quente, de cor preto, de 16 mm de diâmetro nominal, para canalização fixa em superfície. Resistência à compressão 1250 N, resistência ao impacto 2 joules, temperatura de trabalho -5°C até 60°C, com grau de proteção IP 547, propriedades eléctricas: isolante, não propagador da chama. Inclusive parte proporcional de abraçadeiras, elementos de fixação e acessórios (curvas, uniões, tês, cotovelos e curvas flexíveis). (material) | 51.000 | 1.03 | 52.53 |
| mt35cep010aa | m | Cabo unipolar H07V-U, não propagador da chama, com condutor unifilar de cobre classe 1 de 1,5 mm² de seção, com isolamento de PVC, sendo a sua tensão atribuída de 450/750 V. (material) | 153.000 | 0.08 | 12.24 |
| mt35www010 | Un | Material auxiliar para instalações eléctricas. (material) | 1.000 | 1.78 | 1.78 |
| mo001 | h | Oficial de 1ª eletricista. (mão de obra) | 5.048 | 5.81 | 29.33 |
| mo093 | h | Ajudante de eletricista. (mão de obra) | 5.048 | 3.49 | 17.62 |
| % | % | Custos diretos complementares | 2 % | 2982.88 | 59.66 |
|  |  | Custos diretos |  |  | 3042.54 |
