# Ventilador de extração de cozinha, de dimensões 218x127x304 mm, velocidade 2250 r.p.m., vazão de descarga livre 250 m³/h, com tramo de ligação de tubo flexível de alumínio

- Propriedade do ficheiro: CYPE INGENIEROS, S.A.
- Formato: FIEBDC-3/2002
- Âmbito geográfico: Brasil
- Custos indiretos: 3.00 %
- Despesas gerais: 13.00 %
- Lucro: 6.00 %
- IVA: 16.00 %

## I Instalações

### IS Drenagem de águas

#### ISK Ventilação adicional específica em cozinha para habitações

**ISK010** Un Ventilador de extração de cozinha, de dimensões 218x127x304 mm, velocidade 2250 r.p.m., vazão de descarga livre 250 m³/h, com tramo de ligação de tubo flexível de alumínio.
Inclui: Marcação através de molde. Fixação em paramento com elementos de ancoragem. Colocação do aparelho. Ligação à rede.

| Código | Un | Descrição | Rendimento | Preço | Importância |
|---|---|---|---|---|---|
| mt32exs010a | Un | Ventilador de extração de cozinha, de dimensões 218x127x304 mm, velocidade 2250 r.p.m., vazão de descarga livre 250 m³/h. (material) | 1.000 | 70.97 | 70.97 |
| mt20cme020d | m | Tubo de alumínio natural flexível, de 110 mm de diâmetro, inclusive parte proporcional de curvas, derivações, uniões e peças especiais. (material) | 3.000 | 2.61 | 7.83 |
| mo001 | h | Oficial de 1ª eletricista. (mão de obra) | 0.257 | 5.81 | 1.49 |
| mo093 | h | Ajudante de eletricista. (mão de obra) | 0.257 | 3.49 | 0.90 |
| % | % | Custos diretos complementares | 2 % | 81.19 | 1.62 |
|  |  | Custos diretos |  |  | 82.81 |
