# Chapéu cónico de chapa galvanizada, para duto de saída de 250 mm de diâmetro exterior

- Propriedade do ficheiro: CYPE INGENIEROS, S.A.
- Formato: FIEBDC-3/2002
- Âmbito geográfico: Brasil
- Custos indiretos: 3.00 %
- Despesas gerais: 13.00 %
- Lucro: 6.00 %
- IVA: 16.00 %

## I Instalações

### IS Drenagem de águas

#### ISK Ventilação adicional específica em cozinha para habitações

**ISK040** Un Chapéu cónico de chapa galvanizada, para duto de saída de 250 mm de diâmetro exterior.
Inclui: Marcação. Fixação e colocação com elementos de ancoragem.

| Código | Un | Descrição | Rendimento | Preço | Importância |
|---|---|---|---|---|---|
| mt20cvc100e | Un | Chapéu cónico contra a chuva de chapa galvanizada, para duto de saída de 250 mm de diâmetro exterior e rede de proteção contra a entrada de folhas e pássaros. (material) | 1.000 | 109.67 | 109.67 |
| mo009 | h | Oficial de 1ª montador. (mão de obra) | 0.212 | 5.81 | 1.23 |
| mo075 | h | Ajudante de montador. (mão de obra) | 0.106 | 3.49 | 0.37 |
| % | % | Custos diretos complementares | 2 % | 111.27 | 2.23 |
|  |  | Custos diretos |  |  | 113.50 |
