# Chapéu cónico de chapa galvanizada, para duto de saída de 315 mm de diâmetro exterior

- Propriedade do ficheiro: CYPE INGENIEROS, S.A.
- Formato: FIEBDC-3/2002
- Âmbito geográfico: Brasil
- Custos indiretos: 3.00 %
- Despesas gerais: 13.00 %
- Lucro: 6.00 %
- IVA: 16.00 %

## I Instalações

### IS Drenagem de águas

#### ISK Ventilação adicional específica em cozinha para habitações

**ISK040** Un Chapéu cónico de chapa galvanizada, para duto de saída de 315 mm de diâmetro exterior.
Inclui: Marcação. Fixação e colocação com elementos de ancoragem.

| Código | Un | Descrição | Rendimento | Preço | Importância |
|---|---|---|---|---|---|
| mt20cvc100f | Un | Chapéu cónico contra a chuva de chapa galvanizada, para duto de saída de 315 mm de diâmetro exterior e rede de proteção contra a entrada de folhas e pássaros. (material) | 1.000 | 141.62 | 141.62 |
| mo009 | h | Oficial de 1ª montador. (mão de obra) | 0.219 | 5.81 | 1.27 |
| mo075 | h | Ajudante de montador. (mão de obra) | 0.109 | 3.49 | 0.38 |
| % | % | Custos diretos complementares | 2 % | 143.27 | 2.87 |
|  |  | Custos diretos |  |  | 146.14 |
