# Grelha de plástico, com lâminas horizontais fixas, saída de ar perpendicular à grelha, para ventilação mecânica

- Propriedade do ficheiro: CYPE INGENIEROS, S.A.
- Formato: FIEBDC-3/2002
- Âmbito geográfico: Brasil
- Custos indiretos: 3.00 %
- Despesas gerais: 13.00 %
- Lucro: 6.00 %
- IVA: 16.00 %

## I Instalações

### IS Drenagem de águas

#### ISM Ventilação mecânica para habitações

**ISM023** Un Grelha de plástico, com lâminas horizontais fixas, saída de ar perpendicular à grelha, para ventilação mecânica.
Inclui: Marcação. Colocação e fixação através de elementos de ancoragem.

| Código | Un | Descrição | Rendimento | Preço | Importância |
|---|---|---|---|---|---|
| mt20sva140a | Un | Grelha de plástico, com lâminas horizontais fixas, saída de ar perpendicular à grelha, cor branca RAL 9010, para duto de admissão ou extração, de 125 mm de diâmetro. (material) | 1.000 | 12.61 | 12.61 |
| mo009 | h | Oficial de 1ª montador. (mão de obra) | 0.193 | 5.81 | 1.12 |
| mo075 | h | Ajudante de montador. (mão de obra) | 0.193 | 3.49 | 0.67 |
| % | % | Custos diretos complementares | 2 % | 14.40 | 0.29 |
|  |  | Custos diretos |  |  | 14.69 |
