# Comporta anti-retorno, metálica, de 80 mm de diâmetro, para ventilação mecânica

- Propriedade do ficheiro: CYPE INGENIEROS, S.A.
- Formato: FIEBDC-3/2002
- Âmbito geográfico: Brasil
- Custos indiretos: 3.00 %
- Despesas gerais: 13.00 %
- Lucro: 6.00 %
- IVA: 16.00 %

## I Instalações

### IS Drenagem de águas

#### ISM Ventilação mecânica para habitações

**ISM027** Un Comporta anti-retorno, metálica, de 80 mm de diâmetro, para ventilação mecânica.
Inclui: Marcação. Fixação e colocação da comporta entre o extrator e o duto.

| Código | Un | Descrição | Rendimento | Preço | Importância |
|---|---|---|---|---|---|
| mt32exp030aa | Un | Comporta anti-retorno, metálica, de 80 mm de diâmetro. (material) | 1.000 | 9.43 | 9.43 |
| mo009 | h | Oficial de 1ª montador. (mão de obra) | 0.322 | 5.81 | 1.87 |
| mo075 | h | Ajudante de montador. (mão de obra) | 0.322 | 3.49 | 1.12 |
| % | % | Custos diretos complementares | 2 % | 12.42 | 0.25 |
|  |  | Custos diretos |  |  | 12.67 |
