# Grupo de ventilação higro-regulável composto por ventilador centrífugo com motor para alimentação monofásica e carcaça exterior de plástico de 260x268x303 mm

- Propriedade do ficheiro: CYPE INGENIEROS, S.A.
- Formato: FIEBDC-3/2002
- Âmbito geográfico: Brasil
- Custos indiretos: 3.00 %
- Despesas gerais: 13.00 %
- Lucro: 6.00 %
- IVA: 16.00 %

## I Instalações

### IS Drenagem de águas

#### ISM Ventilação mecânica para habitações

**ISM031** Un Grupo de ventilação higro-regulável composto por ventilador centrífugo com motor para alimentação monofásica e carcaça exterior de plástico de 260x268x303 mm, com 5 bocas de entrada, com interruptor remoto para embutir, para a renovação permanente do ar em instalação individual.
Inclui: Marcação da canalização elétrica e elementos que compõem a instalação. Colocação e fixação do grupo. Ligações. Estendimento e fixação do tubo protetor dos cabos. Colocação de cabos. Montagem e ligação do interruptor remoto.

| Código | Un | Descrição | Rendimento | Preço | Importância |
|---|---|---|---|---|---|
| mt20svi310a | Un | Grupo de ventilação higro-regulável composto por ventilador centrífugo, com motor de duas velocidades para alimentação monofásica a 230 V e 50 Hz de frequência, com proteção térmica, carcaça exterior de plástico de 260x268x303 mm e caixa de bornes com condensador, de potência nominal 45 W, vazão máxima 250 m³/h, com 5 bocas de entrada, 4 para ligação a dutos de extração de 80 mm de diâmetro e 1 para ligação o duto de extração de 125 mm de diâmetro e boca de saída superior de 125 mm de diâmetro. (material) | 1.000 | 203.05 | 203.05 |
| mt20svi315a | Un | Interruptor remoto para embutir, para alteração de velocidade de grupo de ventilação. (material) | 1.000 | 8.91 | 8.91 |
| mt35tpt010ae | m | Tubo rígido de PVC VD-M de 16 mm de diâmetro exterior e 1,3 mm de espessura. Resistência à compressão 750 N, resistência ao impacto 2 joules, temperatura de trabalho -5°C até 60°C, classificação 3321, com o preço incrementado em 20% relativamente a acessórios e peças especiais. (material) | 3.000 | 0.38 | 1.14 |
| mt35cep010aa | m | Cabo unipolar H07V-U, não propagador da chama, com condutor unifilar de cobre classe 1 de 1,5 mm² de seção, com isolamento de PVC, sendo a sua tensão atribuída de 450/750 V. (material) | 6.000 | 0.08 | 0.48 |
| mo009 | h | Oficial de 1ª montador. (mão de obra) | 0.450 | 5.81 | 2.61 |
| mo075 | h | Ajudante de montador. (mão de obra) | 0.450 | 3.49 | 1.57 |
| % | % | Custos diretos complementares | 2 % | 217.76 | 4.36 |
|  |  | Custos diretos |  |  | 222.12 |
