# Caixa de extração, vazão máxima 1000 m³/h

- Propriedade do ficheiro: CYPE INGENIEROS, S.A.
- Formato: FIEBDC-3/2002
- Âmbito geográfico: Brasil
- Custos indiretos: 3.00 %
- Despesas gerais: 13.00 %
- Lucro: 6.00 %
- IVA: 16.00 %

## I Instalações

### IS Drenagem de águas

#### ISM Ventilação mecânica para habitações

**ISM032** Un Caixa de extração, vazão máxima 1000 m³/h.
Inclui: Marcação. Colocação e fixação da caixa de extração. Ligações.

| Código | Un | Descrição | Rendimento | Preço | Importância |
|---|---|---|---|---|---|
| mt20sva005a | Un | Caixa de extração, de potência nominal 0,245 kW, motor assíncrono de 4 polos, proteção IP 44, isolamento classe B, para alimentação monofásica a 230 V e 50 Hz de frequência, vazão máxima 1000 m³/h, nível de pressão sonora 79 dBA, com boca para ligação o duto de extração de 315 mm de diâmetro e boca de saída retangular de 182x131 mm, para transportar ar a 400°C durante meia hora. (material) | 1.000 | 2111.47 | 2111.47 |
| mt20sva905a | Un | Acessórios e elementos de fixação de caixa de extração. (material) | 1.000 | 77.29 | 77.29 |
| mo009 | h | Oficial de 1ª montador. (mão de obra) | 0.154 | 5.81 | 0.89 |
| mo075 | h | Ajudante de montador. (mão de obra) | 0.154 | 3.49 | 0.54 |
| % | % | Custos diretos complementares | 2 % | 2190.19 | 43.80 |
|  |  | Custos diretos |  |  | 2233.99 |
