# Ventilador helicocentrífugo de perfil baixo

- Propriedade do ficheiro: CYPE INGENIEROS, S.A.
- Formato: FIEBDC-3/2002
- Âmbito geográfico: Brasil
- Custos indiretos: 3.00 %
- Despesas gerais: 13.00 %
- Lucro: 6.00 %
- IVA: 16.00 %

## I Instalações

### IS Drenagem de águas

#### ISM Ventilação mecânica para habitações

**ISM040** Un Ventilador helicocentrífugo de perfil baixo.
Inclui: Marcação. Colocação e fixação do ventilador em linha. Ligações.

| Código | Un | Descrição | Rendimento | Preço | Importância |
|---|---|---|---|---|---|
| mt42vsp030b | Un | Ventilador helicocentrífugo de perfil baixo, de duas velocidades, potência máxima de 24 W, vazão máxima de 240 m³/h, de 176 mm de diâmetro e 303 mm de comprimento, nível de pressão sonora de 31 dBA, para dutos de 100 mm de diâmetro, formado por corpo de polipropileno, hélice de ABS, caixa de bornes e motor para alimentação monofásica a 230 V e 50 Hz de frequência. (material) | 1.000 | 129.29 | 129.29 |
| mo003 | h | Oficial de 1ª instalador de ar condicionado. (mão de obra) | 0.257 | 5.81 | 1.49 |
| mo095 | h | Ajudante de instalador de ar condicionado. (mão de obra) | 0.257 | 3.49 | 0.90 |
| % | % | Custos diretos complementares | 2 % | 131.68 | 2.63 |
|  |  | Custos diretos |  |  | 134.31 |
