# Extrator de chaminé giratório com chapéu dinâmico, de alumínio (Dureza H-24), para duto de saída de 250 mm de diâmetro exterior, para ventilação natural

- Propriedade do ficheiro: CYPE INGENIEROS, S.A.
- Formato: FIEBDC-3/2002
- Âmbito geográfico: Brasil
- Custos indiretos: 3.00 %
- Despesas gerais: 13.00 %
- Lucro: 6.00 %
- IVA: 16.00 %

## I Instalações

### IS Drenagem de águas

#### ISN Ventilação natural

**ISN030** Un Extrator de chaminé giratório com chapéu dinâmico, de alumínio (Dureza H-24), para duto de saída de 250 mm de diâmetro exterior, para ventilação natural.
Inclui: Marcação. Colocação e fixação do extrator de chaminé através de elementos de ancoragem.

| Código | Un | Descrição | Rendimento | Preço | Importância |
|---|---|---|---|---|---|
| mt20cve010a | Un | Extrator de chaminé giratório com chapéu dinâmico, de alumínio (Dureza H-24), para duto de saída de 250 mm de diâmetro exterior. (material) | 1.000 | 177.67 | 177.67 |
| mo018 | h | Oficial de 1ª pedreiro. (mão de obra) | 0.212 | 5.63 | 1.19 |
| mo103 | h | Servente de pedreiro. (mão de obra) | 0.106 | 3.38 | 0.36 |
| % | % | Custos diretos complementares | 2 % | 179.22 | 3.58 |
|  |  | Custos diretos |  |  | 182.80 |
