# Duto de ventilação de peças simples cerâmicas, de 26x39x25 cm, assentes com argamassa de cimento M-5

- Propriedade do ficheiro: CYPE INGENIEROS, S.A.
- Formato: FIEBDC-3/2002
- Âmbito geográfico: Brasil
- Custos indiretos: 3.00 %
- Despesas gerais: 13.00 %
- Lucro: 6.00 %
- IVA: 16.00 %

## I Instalações

### IS Drenagem de águas

#### ISV Dutos de admissão e extração para ventilação

**ISV015** m Duto de ventilação de peças simples cerâmicas, de 26x39x25 cm, assentes com argamassa de cimento M-5.
Inclui: Marcação do traçado do duto. Colocação e aprumo de prumos de referência. Colocação das peças, assentes com argamassa. Correção de falhas das juntas.

| Código | Un | Descrição | Rendimento | Preço | Importância |
|---|---|---|---|---|---|
| mt09mor010c | m³ | Argamassa de cimento CEM II/B-L 32,5 N tipo M-5, confeccionada em obra com 230 kg/m³ de cimento e uma proporção em volume 1/6. (material) | 0.010 | 118.04 | 1.18 |
| mt20cer010e | Un | Peça simples cerâmica, de 26x39x25 cm, para duto de ventilação. (material) | 4.333 | 2.88 | 12.48 |
| mo018 | h | Oficial de 1ª pedreiro. (mão de obra) | 0.257 | 5.63 | 1.45 |
| mo104 | h | Auxiliar de serviços gerais. (mão de obra) | 0.257 | 3.31 | 0.85 |
| % | % | Custos diretos complementares | 2 % | 15.96 | 0.32 |
|  |  | Custos diretos |  |  | 16.28 |
