# Duto de PVC, de 110 mm de diâmetro exterior, colocada em posição horizontal, para instalação de ventilação

- Propriedade do ficheiro: CYPE INGENIEROS, S.A.
- Formato: FIEBDC-3/2002
- Âmbito geográfico: Brasil
- Custos indiretos: 3.00 %
- Despesas gerais: 13.00 %
- Lucro: 6.00 %
- IVA: 16.00 %

## I Instalações

### IS Drenagem de águas

#### ISV Dutos de admissão e extração para ventilação

**ISV030** m Duto de PVC, de 110 mm de diâmetro exterior, colocada em posição horizontal, para instalação de ventilação.
Inclui: Marcação do traçado do duto. Colocação de tubos, acessórios e peças especiais. Colocação e fixação de tubos, acessórios e peças especiais.

| Código | Un | Descrição | Rendimento | Preço | Importância |
|---|---|---|---|---|---|
| mt20cvp420c | Un | Material auxiliar para montagem e fixação dos dutos de PVC, de 110 mm de diâmetro exterior. (material) | 1.000 | 0.14 | 0.14 |
| mt20cvp020ce | m | Tubo liso de PVC, de 110 mm de diâmetro exterior, com com extremo alargado, com o preço incrementado em 20% relativamente a acessórios e peças especiais. (material) | 1.000 | 3.36 | 3.36 |
| mt11var009 | l | Líquido de limpeza para colagem com adesivo de tubos e acessórios de PVC. (material) | 0.040 | 9.84 | 0.39 |
| mt11var010 | l | Cola para tubos e acessórios de PVC. (material) | 0.020 | 20.78 | 0.42 |
| op00ato010 |  | Parafusadeira. | 1.000 | 0.00 | 0.00 |
| op00mar010 |  | Martelo. | 1.000 | 0.00 | 0.00 |
| op00tal010 |  | Furadeira. | 1.000 | 0.00 | 0.00 |
| mo009 | h | Oficial de 1ª montador. (mão de obra) | 0.135 | 5.81 | 0.78 |
| mo075 | h | Ajudante de montador. (mão de obra) | 0.068 | 3.49 | 0.24 |
| % | % | Custos diretos complementares | 2 % | 5.33 | 0.11 |
|  |  | Custos diretos |  |  | 5.44 |
