# Duto semi-rígido de chapa de alumínio, de 125 mm de diâmetro, para instalação de ventilação

- Propriedade do ficheiro: CYPE INGENIEROS, S.A.
- Formato: FIEBDC-3/2002
- Âmbito geográfico: Brasil
- Custos indiretos: 3.00 %
- Despesas gerais: 13.00 %
- Lucro: 6.00 %
- IVA: 16.00 %

## I Instalações

### IS Drenagem de águas

#### ISV Dutos de admissão e extração para ventilação

**ISV210** m Duto semi-rígido de chapa de alumínio, de 125 mm de diâmetro, para instalação de ventilação.
Inclui: Marcação do traçado do duto. Colocação de tubos, acessórios e peças especiais. Colocação e fixação de tubos, acessórios e peças especiais. Realização de ensaios.

| Código | Un | Descrição | Rendimento | Preço | Importância |
|---|---|---|---|---|---|
| mt20csa420a | Un | Material auxiliar para montagem e fixação dos dutos semi-rígidas de chapa de alumínio, de 125 mm de diâmetro. (material) | 1.000 | 0.38 | 0.38 |
| mt20csa020ac | m | Tubo semi-rígido de chapa de alumínio engatilhada em espiral, de 125 mm de diâmetro, temperatura de trabalho de 250°C e picos de temperatura até 350°C, classe A1, com o preço incrementado em 10% relativamente a acessórios e peças especiais. (material) | 1.000 | 8.36 | 8.36 |
| op00ato010 |  | Parafusadeira. | 1.000 | 0.00 | 0.00 |
| op00mar010 |  | Martelo. | 1.000 | 0.00 | 0.00 |
| op00tal010 |  | Furadeira. | 1.000 | 0.00 | 0.00 |
| mo009 | h | Oficial de 1ª montador. (mão de obra) | 0.153 | 5.81 | 0.89 |
| mo075 | h | Ajudante de montador. (mão de obra) | 0.077 | 3.49 | 0.27 |
| % | % | Custos diretos complementares | 2 % | 9.90 | 0.20 |
|  |  | Custos diretos |  |  | 10.10 |
