# Duto flexível de alumínio/poliéster, de 80 mm de diâmetro, para instalação de ventilação

- Propriedade do ficheiro: CYPE INGENIEROS, S.A.
- Formato: FIEBDC-3/2002
- Âmbito geográfico: Brasil
- Custos indiretos: 3.00 %
- Despesas gerais: 13.00 %
- Lucro: 6.00 %
- IVA: 16.00 %

## I Instalações

### IS Drenagem de águas

#### ISV Dutos de admissão e extração para ventilação

**ISV310** m Duto flexível de alumínio/poliéster, de 80 mm de diâmetro, para instalação de ventilação.
Inclui: Marcação do traçado do duto. Colocação de tubos, acessórios e peças especiais. Colocação e fixação de tubos, acessórios e peças especiais.

| Código | Un | Descrição | Rendimento | Preço | Importância |
|---|---|---|---|---|---|
| mt20sfa420a | Un | Material auxiliar para montagem e fixação dos dutos flexíveis de alumínio/poliéster, de 80 mm de diâmetro. (material) | 1.000 | 0.21 | 0.21 |
| mt20sfa020ac | m | Tubo flexível de alumínio, poliéster e cabo de aço em espiral, de 80 mm de diâmetro, com o preço incrementado em 10% relativamente a acessórios e peças especiais. (material) | 1.000 | 4.61 | 4.61 |
| mo009 | h | Oficial de 1ª montador. (mão de obra) | 0.099 | 5.81 | 0.58 |
| mo075 | h | Ajudante de montador. (mão de obra) | 0.050 | 3.49 | 0.17 |
| % | % | Custos diretos complementares | 2 % | 5.57 | 0.11 |
|  |  | Custos diretos |  |  | 5.68 |
