# Duto flexível de parede dupla de PVC e polietileno, com isolamento, de 125 mm de diâmetro interior, para instalação de ventilação

- Propriedade do ficheiro: CYPE INGENIEROS, S.A.
- Formato: FIEBDC-3/2002
- Âmbito geográfico: Brasil
- Custos indiretos: 3.00 %
- Despesas gerais: 13.00 %
- Lucro: 6.00 %
- IVA: 16.00 %

## I Instalações

### IS Drenagem de águas

#### ISV Dutos de admissão e extração para ventilação

**ISV350** m Duto flexível de parede dupla de PVC e polietileno, com isolamento, de 125 mm de diâmetro interior, para instalação de ventilação.
Inclui: Marcação do traçado do duto. Colocação de tubos, acessórios e peças especiais. Colocação e fixação de tubos, acessórios e peças especiais.

| Código | Un | Descrição | Rendimento | Preço | Importância |
|---|---|---|---|---|---|
| mt20cfc420d | Un | Material auxiliar para montagem e fixação dos dutos flexíveis de parede dupla de PVC e polietileno, com isolamento, de 125 mm de diâmetro interior. (material) | 1.000 | 0.38 | 0.38 |
| mt20cfc020dc | m | Tubo flexível de parede dupla com isolamento, composto por parede interior de PVC e cabo de aço em espiral de 125 mm de diâmetro, parede exterior de polietileno e isolamento entre paredes através de manta leve de lã de vidro de 25 mm de espessura, intervalo de temperatura de trabalho de -10 a 60°C, com o preço incrementado em 10% relativamente a acessórios e peças especiais. (material) | 1.000 | 8.31 | 8.31 |
| mo009 | h | Oficial de 1ª montador. (mão de obra) | 0.225 | 5.81 | 1.31 |
| mo075 | h | Ajudante de montador. (mão de obra) | 0.113 | 3.49 | 0.39 |
| % | % | Custos diretos complementares | 2 % | 10.39 | 0.21 |
|  |  | Custos diretos |  |  | 10.60 |
