# Escada mecânica elétrica, para interior, de 35° de inclinação, para vencer uma altura de 2 m, com uma largura útil de 0,8 m, balaustrada de 1,0 m e 0,5 m/s de velocidade

- Propriedade do ficheiro: CYPE INGENIEROS, S.A.
- Formato: FIEBDC-3/2002
- Âmbito geográfico: Brasil
- Custos indiretos: 3.00 %
- Despesas gerais: 13.00 %
- Lucro: 6.00 %
- IVA: 17.00 %

## I Instalações

### IT Transporte

#### ITE Escadas mecânicas

**ITE010** Un Escada mecânica elétrica, para interior, de 35° de inclinação, para vencer uma altura de 2 m, com uma largura útil de 0,8 m, balaustrada de 1,0 m e 0,5 m/s de velocidade.
Fornecimento e instalação completa de escada mecânica elétrica, para interior, de 35° de inclinação, para vencer uma altura de 2 m, com uma largura útil de 0,8 m, balaustrada de 1,0 m e 0,5 m/s de velocidade. Incluindo passa-cabos, quadro e cabo de manobra, instalação elétrica, linha telefónica e sistemas de segurança. Totalmente montada, ligada e testada.
Inclui: Marcação da disposição dos apoios. Montagem de passa-cabos. Colocação da escada mecânica sobre os apoios. Montagem do quadro e ligação do cabo de manobra. Ligação com a rede elétrica. Instalação da linha telefónica e dos sistemas de segurança.
Critério de medição de projeto: Número de unidades previstas, segundo documentação gráfica de Projeto.
Critério de quantitativos de obra: Medir-se-á o número de unidades realmente executadas segundo especificações de Projeto.

| Código | Un | Descrição | Rendimento | Preço | Importância |
|---|---|---|---|---|---|
| mt39emc010i | Un | Escada mecânica elétrica, para interior, de 35° de inclinação, para vencer uma altura de 2 m, com uma largura útil de 0,8 m, balaustrada de 1,0 m e 0,5 m/s de velocidade. (material) | 1.000 | 112339.88 | 112339.88 |
| mt39www020 | Un | Material auxiliar para instalações de transporte. (material) | 1.000 | 10.51 | 10.51 |
| mo015 | h | Oficial de 1ª montador de elevadores e similares. (mão de obra) | 68.003 | 6.40 | 435.22 |
| mo083 | h | Ajudante de montador de elevadores e similares. (mão de obra) | 68.003 | 3.83 | 260.45 |
| % | % | Custos diretos complementares | 2 % | 113046.06 | 2260.92 |
|  |  | Custos diretos |  |  | 115306.98 |
